# SCD Schulcampus Deisenhofen - gesamt
Angebotsaufforderung (GAEB DA XML 3.3, DA83)
Projekt: 2021-04
Währung: EUR
Erstellt mit: GXML Toolbox V3.3 R20220330, ORCA AVA 27 27.00.00, 11.02.2026

## 1.0 Angaben zu Abschnitt 0 der Allgemeinen Technischen Vertragsbedingungen
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen - entfällt -

## 3.0 Technische Baubeschreibung HLS
3.0 Technische Baubeschreibung HLS
Systembeschreibung
Abwasserentsorgung allgemein
Die Entwässerung erfolgt im Trennsystem, d.h. Regenwasser und Schmutzwasser werden in getrennten Kanalnetzen abgeleitet. Das anfallende Abwasser wird einmal an den neu errichteten Abwasserkanal in der Sauerlacher Straße angeschlossen. Der Anschluss erfolgt an den bereits errichteten Übergabeschacht des Zweckverbandes zur Abwasserbeseitigung im Hachinger Tal.
Das anfallende Oberflächenwasser wird auf dem Grundstück entweder direkt versickert oder über Versickerungsanlagen (Füllkörperrigolen) versickert. Das anfallende Dachwasser wird über Füllkörperrigolen versickert.

Regenwasser
Bei den Dächern der Schulen und Mehrzweckhalle handelt es sich um versetzte Pultdächer. Das Dach der des Mensagebäudes wird als Satteldach ausgeführt. Alle Dächer erhalten ein Blechdeckung (voraussichtlich Edelstahl). Aufgrund der Versetzung des Daches der Schulen ergibt sich umlaufend um die geplanten Lichthöfe ein tiefer gelegener Dachteil der als begrüntes Dach ausgeführt werden soll.

Das anfallende Regenwasser der einzelnen Dachflächen aller Gebäude wird mittels vorgehängter Dachrinnen gefasst und außerhalb der Gebäude (außerhalb der thermischen Hülle) mittels Fallrohren nach unten an entsprechende Grundleitungsanschlüsse geführt. Anschließend werden die anfallenden Regenwassermengen mittels Grundleitungen zu entsprechenden Versickerungsanlagen (Rigolen und Schächte) auf dem Grundstück geführt.
Im Bereich der versetzten Dächer (Gründächer) angrenzend an die Lichthöfe in den Schulen müssen anfallende Regenwassermengen mittels vorgehängter Rinnen gefasst und in Fallrohren in die entsprechenden nicht unterbauten Innenhöfe geführt werden um diese anschließenden rohrgeführt als Grundleitung unter EG oder durch entsprechendes UG aus dem Gebäude geführt werden. Dies betrifft neben dem normal anfallenden Regenwasser auch das anfallende Notwasser, was separat an einen außenliegenden Quellschacht angebunden wird.

Bei dem Dach der Tiefgarage handelt es sich im ein begrüntes Retentionsdach (Leistungsumfang Landschaftsplanung). Neben dem Dach selbst entwässern Dachflächen des Mensadaches, dem Mehrzweckhallendach West sowie dem Realschuldach Ost in vorhandene Retentionsboxen. Mittels seitlich am TG-Dach positionierter gedrosselter Abläufe im Norden und Westen das Daches können entsprechende Regenwassermengen der Versickerung zugeführt werden.
Zusätzlich muss das Regenwasser der befestigten Außenflächen des gesamten Schulcampus sowie Teilwassermengen aus berechneten Überflutungsnachweis (Leistungsumfang Landschaftsplanung) zu entsprechend auf dem Grundstück verorteten Versickerungsanlagen geführt werden.

Der Durchlässigkeitsbeiwert gem. Baugrundgutachten lag zum Zeitpunkt der Erstellung der Vorplanung bei:  kf 1,00E-4 m/s

Der Bemessung wurden die Kostra-DWD-Daten 2020 zu den Regenspenden für Deisenhofen zugrunde gelegt:

Für Dachflächen:
r(5,5) 366,70 l/s*ha
r(5,100) 660,00 l/s*ha

Für Grundstücksflächen:
r(5,2)  293,30 l/s*ha
r(5,30)  530,00 l/s*ha

Grundwasserstand gemäß Untersuchungszeitpunkt vom 14 - 15.12.2021
Mittelgrundwasserstand:  572,50 m ü.NN
Mittelhochgrundwasserstand: 574,00 m ü.NN
Bemessungswasserstand: 575,00 m ü.NN

Das anfallende Regenwasser der Dachflächen (FOS, RS, SH, Mensa) sowie sämtliche Innenhöfe wird über außenliegende Regenfallrohre entwässert und über Rigolen dem Untergrund zur Versickerung zugeführt. Schnittstelle ist hierbei die Unterkante des Standrohres an der Fassade.
Bei den nicht unterbauten innenliegenden Lichthöfen werden neben den zu entwässernden Dachflächen auch die im Innenhof befindlichen Abläufe für Normal- und Notwasser angebunden und zu entsprechenden Versickerungsanlagen mittels Grundleitung unter EG oder durch das UG geführt. Die Notentwässerung der Lichthöfe wird als eigenständiges Rohrleitungsnetz auf einen unabhängigen Quellschacht geführt.
Beim Dach der Tiefgarage handelt es sich um ein Retentionsdach bei dem die Regenwässer des TG-Daches sowie angrenzender Dachflächen von Sporthalle, Realschule und Mensa gesammelt werden und über seitlich platzierte Drosselabläufe der Versickerung zugeführt werden.

Komponenten der Regenentwässerung
Freispiegelentwässerung im Innenbereich
Material:  Stahlrohr verzinkt, diffusionsdichtgedämmt als Verbundmantelrohr
Verbindung: Muffenverbindung mit Axialschubsicherung

Freispiegelentwässerung im Außenbereich
Material:  Stahlrohr verzinkt
Verbindung: Muffenverbindung

Druckentwässerung im Innenbereich
Material:  Stahlrohr verzinkt, diffusionsdichtgedämmt als Verbundmantelrohr
Verbindung: Muffenverbindung mit Axialschubsicherung

Grundleitungen/ Kanalanschlussleitung im Außenbereich
Material: PP-MD Rohr
Verbindung: Muffenverbindung

Dachabläufe innenliegend
Material:  Zweiteilige Dachabläufe aus Edelstahl

Rohrdurchführungen in Außenwänden
Sämtliche Rohrdurchführungen durch Stahlbetonwände im Bereich der Außenwände werden gegen drückendes Wasser hergestellt.

Komponenten der Schmutzwasserleitungen
Material: PP-MD Rohr
Verbindung: Muffenverbindung

Schmutzwasserschacht DIN EN 1917 / DIN V 4034-1, Typ 2 (SU-M)
Material: Betonschacht DN 1200 mit eingebauten Steigeisen Schachtunterteil: geschlossenes  gerades Gerinne mit Putzöffnung
Anschlussart: Muffenverbindung für PP-MD
Schachtabdeckung: BEGU Klasse D 400 d = 610mm mit Belüftung

Regenwasserschacht:
Material: Betonschacht DN 1200 mit eingebauten Steigeisen
Schachtunterteil: geschlossener Boden
Anschlussart: seitlicher Zulauf für PP-MD Rohr
Schachtabdeckung: BEGU Straßenablauf Klasse D 400 d = 605mm

Rigolen:
Die Überschläge Dimensionierung der Rigolen erfolgte nach ATV-DVWK-A 138. Füllkörperrigolen mit vorgeschaltetem Absetzschacht.
Füllkörperrigole mit integrierten Schachtsystem
Material: PP
Abmessungen: 80x80x60 cm mit integriertem Inspektionstunnel
Schachtabdeckung: BEGU Klasse D 400 d = 610mm mit Belüftung

Vorreinigung
Verfahren: Sedimentation
D24 Durchgangswert nach DWA M 153 = 0,62

Wasserversorgung allgemein
Es werden drei neue Hauswasseranschlüsse vorgesehen. Der erforderliche Bedarf wurde überschlägig ermittelt. Die Übergaberäume befinden sich im UG der FOS, RS und SH. Die Leitungsverlegung inkl. Absperrung in der Straße bis in den Hausanschlussraum erfolgt durch den Zweckverband Endlhauser Gruppe.

Wasserversorgung in Aussenanlagen
Trinkwasserversorgung
Für die Außenanlagen des Schulcampus sind Gartenwasserventile an der Fassade vorgesehen. Ebenso ist in den Innenhöfen der Schulgebäude ein Außenwasseranschluss planerisch vorgesehen. Die Wasseranschlüsse werden eingeschliffen und frostsicher ausgeführt. Die von den Gebäuden weiter entfernten Entnahmestellen für Schulgarten, Müllhaus werden als Brauchwasseranschlüsse behandelt und mittels Systemtrenner vom Trinkwassernetz getrennt, so dass auf das Einschleifen verzichtet werden kann.
Bewässerung Freisportflächen
Für die Freisportflächen ist (1x Großrasenspielfeld) eine manuelle Bewässerung geplant. Um das Spielfeld werden Unterflurhydranten für Bewässerungszwecke vorgesehen. Des Weiteren sind Entnahmestellen im Bereich des Allwetterplatzes sowie Sportgerätehauses angedacht. Die Entnahmestellen im Bereich der Freisportflächen werden durch eine südlich der Realschule gelegene Zisterne inkl. Pumpenanlage versorgt. Bei anhaltender Trockenheit wird entsprechende Zisterne über einen freien Auslauf mit Trinkwasser nachgespeist.

Komponenten Wasseranlagen
Leitungssystem im Erdreich
Material: PEHD Rohr SDR 11
Verbindung: Elektroschweissmuffen

Löschwasserversorgung
Die Löschwasserversorgung erfolgt durch den Zweckverband zur Wasserversorgung (Wasserwerk Oberhaching), auf dem Grundstück sind keine privaten Hydranten erforderlich und vorgesehen. Im Zuge der Trassenneuerstellung (Ringschluss) in der Schulstraße und Vogelherdeweg werden drei Hydranten auf den neuen Gehsteig vorgesehen. Ebenso wurde im Bereich des Hauptzuganges des Grundstückes von der Sauerlacher Straße kommend ein neuer Hydrant im Zuge der Neuerrichtung der öffentlichen Wasserleitung vorgesehen. Somit sind verteilt um das zu beplanende Grundstück zukünftig vier öffentliche Löschwasserhydranten vorhanden.

Fernwärme
Es wird ein Fernwärmeanschluss mit einer Übergabestationen in der FOS vorgesehen. Der Heizwärmebedarf für den Campus soll über die vorhandene Fernwärmetrasse in der Schulstraße sichergestellt werden. Die Leitungsverlegung inkl. Absperrung in der Straße bis in den Hausanschlussraum erfolgt durch die Gemeindewerke Oberhaching.
Vom Fernwärmeübergaberaum in der FOS wird dann auf die weiteren Heizungsunterzentralen mittels Nahwärmeerdleitung (RS und SH + Mensa) verteilt.
Die WWB der Sporthalle für Duschbereiche sowie Vereinsküche wird über Frischwasserstationen (ohne Zirkulation) sichergestellt. Die Warmwasserbereitung erfolgt mittels Pumpenwarmwasser (PWW) im Durchlaufprinzip.
Die WWB der Küche in der Mensa wird ebenfalls über eine Frischwasserstation (mit Zirkulation) sichergestellt.

Die Sekundärseite wird auf eine maximale Vorlauftemperatur von 70°C ausgelegt. Somit kann die WWB mittels Fischwasserstation (mit Zirkulation) sichergestellt werden. Ebenso können Verteilnetze aufgrund größerer Spreizung kleiner dimensioniert werden.

Die Anschlussleistung für die Hauptübergabestation Fernwärmezentrale FOS beträgt 700 kW (Wärmetauscher 2x 350kW).

Heizungsleitungen im Aussenbereich
Die im Erdreich verlegte PE-Xa Einzelrohrleitung (Vorlauf / Rücklauf) verbindet die Fachoberschule mit den Gebäuden Realschule, Mehrzweckhalle und Mensa, um diese mit Heizwasser zu versorgen.
Ebenso wird es zwei separate PE-Xa Einzelrohrleitung (Vorlauf / Rücklauf) zwischen den Gebäuden geben die eine ganzjährige Versorgung der ELT-Räume, IT-Räume sowie Küche mit zentral erzeugter Kälte versorgen.
Außerdem wird es zwei separate PE-Xa Einzelrohrleitung (Vorlauf / Rücklauf) zwischen dem Kälteerzeuger im UG der Fachoberschule und einem osten der Fachoberschule verorteten Rückkühler geben.
Aufgrund der Ausdehnung sind Dehnungsschenkel vorzusehen. Am Gebäudeeintritt kommen druckwasserdichte Rohrdurchführung zum Einsatz.

Komponenten der Nahwärmeversorgung
Nahwärmeleitung im Außenbereich
Material: vernetztes Polyethylen (PE-Xa) Einzelrohr mit Polyurethan-Hartschaum Dämmung mit nahtlos aufextrudierten Polyethylen (PE-LLD) Schutzmantel
Verbindung: Muffenverbindung

Raumlufttechnik
Lüftungsanlagen allgemein
Die Anlagen wurden nach DIN EN 16798-1, Eingangsparameter zur Auslegung und Bewertung der Energieeffizienz von Gebäuden, der gültigen Arbeitsstättenrichtlinie sowie den gültigen VDI-Richtlinien ausgelegt. Ebenso wird bei den RLT-Anlagen die ErP-Richtlinie 2018 eingehalten.
Beim Verlassen der Technikzentrale oder bei Durchdringung von Brandwänden erhalten die Lüftungskanäle Brandschutzeinbauten in Form von Brandschutzklappen und bei Kreuzung mehrerer Brandabschnitte Brandschutzverkleidungen.

Allgemein
Luftleitungen im Erdreich
Für die Außenluftansaugung und Fortluftausbringung der zentralen RLT-Geräte für FOS und RS (Aula, WCs, Nebenräume) werden nach Austritt aus dem Gebäude im Untergeschoss GFK-Erdleitungen verlegt. Die GFK-Rohre mit der Dimension DN1200 werden in Rohrgräben bis hin zum Standort der Edelstahl-Lüftungstürme geführt und schließen dort an einen unterirdischen GFK-Revisionsschacht an. Das
abschließende Betonfundament am Schachtkopf bildet die Schnittstelle zum Lüftungsturm. Die Erdleitungen werden im Gefälle mit 0,5% verlegt, sodass anfallendes Kondensat kontrolliert ablaufen kann.

Komponenten der Raumlufttechnik
Luftleitungen im Außenbereich
Material: GFK-Rohr, glasfaserverstärkter Kunststoff
Verbindung: Muffenverbindung

Untergund- und Wasserverhältnisse
Für die Kalkulation bzgl. Erd- und Rohrverlegearbeiten ist das beiligende Bodengutachten zu beachten.

## 4.0 Technische Baubeschreibung Elektro
4.0 Technische Baubeschreibung Elektro

Trafo, Mittelspannungs- und Niederspannungsanlage
Im Außenbereich im westlichen Bereich des Geländes ist der bauseitige Trafo angeordnet. Im gleichen (Neben-)Gebäude ist auch die Niederspannungshauptverteilung (NSHV) untergebracht. Die Übergabs erfolgt niederspannungsseitig. Jedes weitere Bauteil erhält eine Gebäudehauptverteilung (GHV)

Verlegesysteme
Innerhalb der Schulgebäude gibt es pro Gebäudeteil (A, B und C) je einen Steigbereich. In den weiteren Gebäuden gibt es zentrale Steigbereiche. In den Schulgebäuden erfolgt die Leitungsverlegung über Kabeltrassen in flurseitigen Installationskoffern sowie in Abhangdecken. Die Endverlegung erfolgt mit Leitungssammelhaltern oder Kabelklammern. In den weiteren Gebäuden erfolgt Leitungsverlegung über Kabeltrassen in Abhangdecken. Die Endverlegung erfolgt mit Leitungssammelhaltern oder Kabelklammern. In den Untergeschossen, speziell im Bereich Technik, erfolgt die Leistungsverlegung hauptsächlich über offene Kabeltrassen. Die Endverlegung erfolgt mit Kunststoff- oder Alu-Installationsrohr.

Die Leitungsführung im Erdgeschoss und darüber in Bereichen ohne Abhangdecken, z. B. beim Bauteilübergang, erfolgt in Leerrohren im darüberliegend im Aufbeton oder werden in die Holzdecke eingefräst.

In Bereichen mit Sichtbeton werden Betoneinlegearbeiten ausgeführt. Dazu zählen z. B. WC-Kernen, Treppenhäusern und einzelnen Wänden in repräsentativen Bereichen wie dem Eingangsbereich der Schulen oder dem Foyer in der Sporthalle.

In Trockenbauwänden erfolgt die Installation als Unter Putz-Installation.

Verteilungen
Pro Gebäude und Gebäudeteil gibt es jeweils im untersten eine Gebäudehauptverteilung (GHV). Das unterste Geschoss ist entweder das 1. Untergeschoss oder das Erdgeschoss. Dazu gibt es pro Gebäude, Gebäudeteil und Etage Etagenverteiler. Weiter gibt es in zusätzlichen Lastschwerpunkten wie Technikräumen oder auch Fachklassen Werken zusätzliche Etagenverteiler.

Beleuchtung
Im Standard-Klassenzimmer, Fachklassenzimmer, Büros und weiteren Arbeitsbereichen gibt es Anbau-Lichtkanäle als Einzelleuchten. Die Beleuchtung im Flur erfolgt mittels runder Anbau-Leuchten in verschiedenen Durchmessern. Im WC werden Einbau-Downlights und Lichtvouten installiert. Im Technikbereich, hauptsächlich im Untergeschoss, werden Anbau-Feuchtraumwannenleuchten installiert.

Blitzschutz und Erdungsanlage
Alle Einzelgebäude sind mit einer Ringerderanlage, umlaufend um das Gebäude, sowie Funktionspotentialausgleichsleiter in allen Ebenen, ausgestattet. Dazu gibt es Vermaschungen und Verbindungen zwischen den Gebäuden.
Die Ableitungen werden an den Stützen des Fluchtbalkons aus dem Erdreich bis auf das Dach geführt und auf dem Dach im Maschennetz weiterverlegt. Wenn in der Fassade Betonstützen vorhanden, werden die Ableitungen darin installiert.
Dachaufbauten, Lichtkuppeln und PV-Anlage werden entsprechend mit Fangstangen in den Blitzschutz mit einbezogen.

Photovoltaik-Anlage
Auf allen Dächern, in allen Himmelsrichtungen, mit Ausnahme Norden, wird eine dachparallele PV-Anlage installiert. Die Einbindung erfolgt dezentral je Gebäude bzw. Gebäudeteil in die Gebäudehauptverteilung (GHV).

Gefahrenmeldeanlage
Der Gebäudekomplex erhält eine flächendeckende Brandmeldeanlage (BMA). Im Bereich der Mehrzweckhalle gibt es eine Sprachalarmierungsanlage (SAA)

Fördertechnik
Pro Gebäude wird ein Personenaufzug für 2000 kg installiert.

Brandschotts
Sämtliche Wände und Decken mit Anforderungen an den Funktionserhalt werden bei Durchdringung durch das Gewerk Elektro entsprechend der Klassifizierung der Wand geschottet. Wände und Decken ohne Anforderung werden mit Schallschutzschotts nach Bauart von einem Brandschutzschott versehen.

Leerrohre für Außenbeleuchtung
Leerrohre und Kabelzugschächte für Anbindungen vom Gebäude, Außenbeleuchtung und für weitere Installationen im Außenbereich sind im Gewerk Landschaftsbau enthalten.

## 5.0 Technische Baubeschreibung Außenanlagen
5.0 Technische Baubeschreibung Außenanlagen

Im Umgriff der neuen Realschule und FOS entsteht ein großzügiger Schulcampus.

Der zwischen den beiden Schulen verlaufende autofreie Schul-Anger verbindet den S-Bahnhof inkl. Bahnunterführung und die Sauerlacher Straße mit der Grundschule und dem Kirchenzentrum an der Schulstraße.
Der befestigte, durch Grüninseln mit Staudenpflanzungen aufgelockerte Schul-Anger dient als Pausenfläche für die Schulen. Dort sind eine Open-Air-Bühne, Fahrradstellplätze und Sitzmöglichkeiten angeordnet.
Der rückwärtige Bereich beider Schulen umfasst je einen Schulgarten und ein Grünes Klassenzimmer in Form eines Theatrons.
Die zentralen Lichthöfe der Gebäude werden befestigt und teilweise begrünt.
Die zu den Lichthöfen geneigten Dachflächen werden extensiv begrünt.
Zwischen Mensa und Realschule entsteht ein Spiel- und Sportbereich für verschiedene Altersgruppen mit Wasserspiel, Outdoorfitnessgeräten, Kugelstoß-/ Beachvolleyballfläche.
Die Freiflächen von Mensa und Mehrzweckhalle verknüpfen den Schul-Anger mit dem Grünzug, der zu den Sportfreiflächen mit Allwetterplätzen, Rasenspielfeld und Laufbahn führt.
Die Tiefgarage ist mit einer Ortbetonrampe an die Sauerlacher Straße angebunden. Weitere PKW- und Motorrollerstellplätze befinden sich an der Schul- und Sauerlacher Straße.
Die Feuerwehrzufahrt erfolgt über die Schulstraße in den Schul-Anger. Die TG-Rampe, der nördliche Verbindungsweg sowie der Vogelherdweg werden feuerwehrbefahrbar ausgebildet.
Rasen- und Wiesenflächen rahmen die Gebäude ein. Sie sind mit großkronigen Bäumen überstellt, die Wiesenflächen z.T. mit Obstbäumen.

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form gibt es nicht.

1. Planunterlagen Architektur
Die angehängten Planunterlagen Architektur sind aufgrund des großen Umfangs in dieser Anlagenliste nicht in Einzeldokumente aufgeschlüsselt. Die Dokumente sind in folgenden Ordnern sortiert:

- 01_Lageplan, Baustelleneinrichtung, Renderings
- 02_Werkplanung: Grundrisse, Schnitte
- 03_Details
- 04_Türlisten

1. Bauzeitenplan
- 260204_SCD_BZTP_gesamt

1. Sonstige Unterlagen
- 231207_Baustellenordnung_SCD
- Schnittstellen Türen

## 7.0 ZTV Metallbauarbeiten
Leistungsumfang

Die ausgeschriebene Leistung umfasst - wenn nicht ausdrücklich anders dargestellt - das Aufmaß vor Ort, die Herstellung, Lieferung, sowie die komplette Montage von Innen- und Außentüren mit und ohne Brandschutzanforderungen, mit und ohne Schallschutz- und Wärmeschutzanforderungen, sämtliche erforderlichen Unterkonstruktionen, sowie alle für eine fachgerechte Ausführung erforderlichen Zubehör- und Anschlussteile:

- Stahlrohrrahmentüren
- Stahlblechtüren
- Schiebetoranlagen
- Rollgittertoranlage

Bauablauf

Die Ausführung erfolgt (stichpunktartig) nach folgendem Bauablauf, siehe hierzu auch beiliegende Ausführungsfristen:

- Abschnitt 1: Montage Unterkonstruktionen und Schwellen (Vorleistung für AN Estricharbeiten)
- Abschnitt 2: Montage Zargen, Türbätter
- Abschnitt 3: Montage Toranlagen

Die Ausführungsorte befinden sich in allen Ebenen. Die Einbringung und der Transport im Gebäude sind in den Einheitspreisen einzukalkulieren. Ebenen-Zuschläge werden nicht gewährt. Auf der Baustelle sind Bauaufzüge vorhanden. Eine Nutzung kann jedoch nicht vorausgesetzt werden.
Zum Zeitpunkt des Einbaus der Zargen- und Türblätter stehen die Außengerüste mit den Einbringplattformen und Bauaufzüge an der Fassade nicht mehr zur Verfügung. Die Einbringung der Türblätter muss durch Vertragen über die Treppenhäuser erfolgen. Dies ist der Kalkulation der Einheitspreise zu berücksichtigen.

Anforderungen an Türelemente

Brandschutz:
Feuer- und Rauchschutztüren/ -toranlagen haben die Anforderungen RS, T30-RS, T90-RS und bilden eine geprüfte Einheit aus Türzarge, Türblatt und den für die Funktion erforderlichen Komponenten und Verglasungen.
Alle Feuer- und Rauchschutzabschlüsse müssen eine allgemeine bauaufsichtliche Zulassung haben und müssen mit dem amtlichen Kennzeichnungsschild versehen sein. Alle Türen sind grundsätzlich nur vom gleichen Hersteller zu beziehen.

Schallschutz, Wärmeschutz:
Schallschutz
Es ist grundsätzlich ein Nachweis über das Schalldämmmaß nach DIN 4109 bzw. DIN 52210 vorzulegen. Der Prüfwert (Rw,P) ist mit einem Vorhaltemaß von 5 dB über dem geforderten Schalldämmwert (erforderlicher Rw) der Tür im eingebauten Zustand nachzuweisen:
Rw,P-Wert = erforderliches Schalldämmmaß der Tür im eingebauten Zustand + 5dB.

Wärmeschutz
Ud-Wert = Gesamtwert der Türkonstruktionen, siehe Angabe Einzelpositionen

Bauanschlüsse:
Insbesondere bei Türen ist der Anschluss so auszuführen, dass die äußeren Kräfte, die auf die Türen
einwirken, sicher ins Bauwerk abgeleitet werden können und keine Kräfte aus dem Bauwerk, z.B. durch
Absenkung, auf die Türen übertragen werden. Die beim Rohbau nach DIN 18201 und 18202/Normalwerte
zulässigen Toleranzen hat der AN bei seinen Planungen zu berücksichtigen.

Bei Zargen die seitlich und oben an Sichtoberflächen angrenzen, ist die Verfüllung nach den
Zulassungsvorschriften zu bewerkstelligen. Die Wandanschlussfugen sind darüber hinaus dauerelastisch mit Silikondichtstoff in der Farbe anthrazit zu verschließen. Dies ist in den Positionspreis mit einzuberechnen. Dabei ist der Sichtbeton bzw. Sichtoberfläche zu schützen und darf beim Einbau nicht beschädigt werden, da keine späteren Anarbeiten (Innenputz usw.) erfolgen werden.

Material und Baustoffe:

Allgemein
Die in den Leistungsbeschreibungen aufgeführten Baustoffe sind vom AN hinsichtlich der geforderten Güte und Qualität auf ihre Richtigkeit zu überprüfen. Auf Verlangen des AG ist vom AN der Nachweis vorzulegen, dass die Baustoffe den gestellten Anforderungen entsprechen. Sämtliche Verschraubungen, Verbindungen und Befestigungen - außer bei statisch notwendigen Bestandteilen der Innentüren - sind nicht sichtbar auszuführen.

Es sind nur Türen eines Fabrikates einzubauen, um im Gebäude ein einheitliches Türsystem zu erzeugen. Dies gilt auch für sämtliche Beschlagteile, die von jeweils nur einem Hersteller zu beziehen und einzubauen sind. Hierdurch soll ein einheitliches Erscheinungsbild der Türen und eine Vereinfachung der Wartungsarbeiten im gesamten Objekt gewährleistet werden.

Grundsätzlich sind Systeme nach zur Zeit der Ausführung geltender allgemeiner bauaufsichtlicher Zulassung zu verwenden. Alle verwendeten Teile müssen systemzugehörig sein. Materialien haben den DIN-Normen, bzw. Bauregelliste zu entsprechen.
Vorgeschriebene Materialien und Bauteile sind unter Beachtung der Verarbeitungsrichtlinien des Herstellers einzubauen.
Es gelten die jeweils nationalen Gesetze.

Zulassungen, Prüfzeugnisse, Bescheinigungen sind für nachweispflichtige Bauteile vor Montagebeginn unaufgefordert dem AG zu übergeben. Sämtliche Kosten für Güteprüfung sind in die Einheitspreise einzurechnen, sofern diese nicht gesonderte Leistungspositionen ausgeschrieben sind.
Beschädigungen, die beim Aufbau, Umbau, Abbau oder durch unsachgemäße Ausführung an bauseitigen Bauteilen entstehen, gehen zu Lasten des Auftragnehmers.

Alle freien Kanten sind gerundet/gefast auszuführen, mit Radius: 2mm (Unfallschutz/KUVB).

Materialgüten:

Sofern in der Position nicht anders vermerkt, sind folgende Materialgüten auszuführen:
- Edelstahl, Werkstoff Güte: V2A, 1.4301, Bänder, Drücker, Türschließer in 1.4301
- Stahlgüte der Stahl-, Metallkonstruktionen: S235 JRG2
- Alle Verbindungsmittel (Schrauben, Bolzen etc.) aus Edelstahl
- Dauerelastische Verfugungen grundsätzlich mit hinterlegter Rundschnur

Zargen, Türblätter:
Für sämtliche Oberflächen sind vorab Handmuster zu übergeben und vom AG freizugeben s.sep. Pos.

Stahlblechzargen
Zarge aus gekantetem Stahlblech, als Eckzarge (EZ), zweiteilige Umfassungszarge (UMFZ) und
Blockzarge (BZ) gem. Türliste und Positionsbeschreibung
einschließlich Vorstanzungen und Ausnehmungen zur planebenen Aufnahme eines Schließblechs, mit
mörtelsicherer Schließöffnung und eingestanztem Meterriss
Blechstärke 1,5 - 2mm
Montage nicht sichtbar
Spiegelbreite Bandgegenseite ca. 40/ 80mm (UMFZ) / ca. 30mm (EZ), ca. 100mm (BZ)
Oberflächen, verzinkt, hell grundiert für bauseitige Beschichtung

Stahlzargen in Massivwänden sind entsprechend der Herstellerzulassung vollsatt mit feuerbeständiger Mineralwolle zu hinterfüllen oder fachgerecht mit Mörtel zu vergießen.

Bei zweiteiligen Zargen sind die beiden Zargenhälfen verdeckt im Zargenfalz zu verschrauben. Nach dem Einbau der Zarge sind die Zargendistanzschienen zu entfernen. Die Ausführung einer 3-seitig umlaufenden Dichtung bei Anschlüssen der Zargen an oberflächenfertige Wände durch AN ist einzukalkulieren.

Stahlblechtürblatt
Dünnfalz, Stärke ca. 1-1,5mm als vollflächig verklebte Verbundkonstruktion entsprechend Brandschutzanforderung mit planebener Oberfläche aus glattem, verzinktem, Stahlblech, hell grundiert für bauseitige Beschichtung
Füllung gemäß Anforderungen Brandschutz gem. Türliste, Schallschutz und Hersteller-Systemgeberangaben.
Kantengeometrie: 3-seitig einfach gefälzt, wenn nicht anders beschrieben.

Stahlrohrrahmen
Stahlverbundprofile: wesentliche Bestandsteile aus nicht brennbaren, statisch und funktional dauerhaften
sowie schweißbaren Werkstoffen
Standard- Profilkörperbreite: ca. 50mm, Anschlagbreite: ca. 20mm, Wanddicke Profile: ca. 1,5mm
Die Spiegelbreiten bei allen Türen mit und ohne Brandschutzanforderungen sollen einheitlich umgesetzt werden, ca. 65mm. Teilweise sind Profilverbreiterungen notwendig. -> gewünschte Spiegelbreiten siehe beigefügte Detailzeichnungen
Tür- und Verglasungelemente als flächenbündiges Stahlrohrrahmensystem
Herstellung von Rahmenkonstruktionen mit geschweißten Eck- und Stoßverbindungen ohne Steck- oder
Klebeverbindungen
Herstellung glatter, homogener Rahmenoberflächen mittels geschweißter und geschliffener Eck- und
Stoßverbindungen
Profileinzelschalen als gewalzte Präzisionsstahlrohre
Oberfläche: Die Systemkonstruktionen für alle in den Positionen beschriebenen Elemente sind pulverbeschichtet auszuführen. Das gilt auch für Glashalteleisten, Zubehörteile wie Mitnehmerklappen.

Verglasungen
Alle Elemente sind mit kompletter Verglasung anzubieten und zu liefern, einschließlich. aller erforderlichen Dichtungen, Verfugungen und deren Einbau. Ebenfalls enthalten sind die dicht auszuführenden Eckausbildungen und Stöße, sowie alle erforderlichen Dichtstoffe, Glasauflager, Klotzungsbrücken etc.

Sämtliche Verglasungen sind in Sicherheitsglas auszuführen.
Glasdicken sind durch den AN aufgrund der Vorschriften der Glashersteller und gemäß technischer und statischer Erfordernissen zu dimensionieren

Hinweis Verglasungen für T30-RS, T90-RS, F90:
Für Brandschutzverglasungen mit einer Feuerwiderstandsdauer F30 F90 nach DIN 4102 sind zugelassene Verbundgläser zu verwenden.
Der Bieter hat eigenverantwortlich die geeigneten Glas- und Rahmenwerte zu ermitteln, damit der geforderte Gesamtwert erreicht wird. Die Glasdicken sind durch den AN aufgrund der Vorschriften der Glashersteller und gemäß technischer und statischer Erfordernissen zu dimensionieren, falls nicht in den Einzelpositionen angegeben. Glasbeschichtungen gem. Herstellerangaben.
Die Verglasung ist gem. Brandschutzanforderung/ Zulassung zu wählen, die erforderlichen Randabstände sind gem. Zulassung auszuführen.
Die Verglasung ist so auszuführen, dass die Anforderung der gesamten Tür T30-RS erfüllt wird.

Kenntlichmachung
Alle Glasscheiben sind durch Aufkleben von Klebeband kenntlich zu machen, d.h. jede Glascheibe ist Diagonal durch zwei Klebestreifen, die über die ganze Glasscheibe verlaufen, auszukreuzen. Die Klebebänder sind auf Anweisung der OÜ rückstandslos zu beseitigen.
Die Farbe des Klebebandes muß Signalwirkung haben.
Das Entfernen des Klebebandes ist auf Anordnung der OÜ auszuführen.

Pulverbeschichtung:
Pulverbeschichtung auf Basis von hochwertigem und reinem Polyester mit einer Schichtdicke von mindestens 60 Mikrometer.
Die Beschichtung muss gleichmäßig und dicht sein, ohne Tränen, Poren oder sonstige Beschädigungen. Es sind keine Doppelbeschichtungen erlaubt. Die Beschichtung einschließlich der Vorbehandlung ist mindestens nach den Gütevorschriften und Richtlinien der Gütegemeinschaft Stückbeschichtung Bauelemente e.V., kurz: GSB durchzuführen. Oberflächen/ Farbangaben gem Bemusterung AG
Farbvorauswahl/Kalkulationsgrundlage: RAL 7048 Perlmausgrau

Abdichtung:
Die Verträglichkeit der Andichtungsmaterialien an den Türschwellenkonstruktionen z.B. in Flüssigkunstoff mit den Beschichtungen im Sockelbereich des AN Dachabdichtung/Spengler ist sicherzustellen.

Bänder, Schlösser, Beschläge, Zubehörteile:

Bänder
Stahlblechtüren: 3D Rollenband, Dünnfalz, Belastungswert gemäß Anforderungen, DIN links und DIN rechts verwendbar, wartungsfrei, dreidimensional verstellbar, mit Stiftsicherung, Oberfläche in Edelstahl, matt gebürstet, Anzahl der Bänder auf Größe und Gewicht Türblatt abzustimmen; je bewegliches Bauteil mindestens 2-3 Stück;

Stahlrohrrahmentüren: 3D Anschraubbänder, nicht sichtbar im Türfalz befestigt, DIN rechts und links verwendbar, wartungsfreie Gleitlagertechnik, dreidimensional verstellbar, Oberfläche in Edelstahl matt gebürstet, je bewegliches Bauteil 3 Stück;

Boden- Absenkdichtung
Es sind Boden-Absenkdichtungen entsprechend der Anforderungen wie dichtschließend, Rauch- oder Schallschutz vorzusehen.
Das Nachstellen muss ohne Aushängen der Türen möglich sein.
Die Art des Fussbodenbelages ist zu erfragen. Boden-Absenkdichtungen dürfen nicht ausschliesslich parallel verstellbar sein. Der nachträgliche Einbau von Boden-Absenkdichtungen muss ohne weiteren Aufwand jederzeit möglich sein. Dichtungshub, geignet für den Einbau in Türblätter mit bis zu 10 mm Unterschnitt.
Es dürfen nur geprüfte, zum System gehörende Beschläge eingesetzt werden.

Feststellung, elektrische Feststellung
Ausführung entsprechend Positionsbeschreibung und Türliste als Feststellvorrichtung in integrierten oder aufgesetzten Obentürschließern. Elektromechanische Feststellvorrichtungen für Türen sind so zu bemessen, dass sie auf Dauer die Kraft von Türschließern sowie die Federkraft straff eingestellter Pendeltür- oder Federbänder aufnehmen können.

Haftmagnet
Feststellvorrichtung, die Feuer- und Rauchschutztüren im geöffneten Zustand halten und im Brandfall zum selbständigen Schließen freigeben; bestehend aus: Haftmagnet an Türblatt, Gegenplatte an angrenzender Wand, einschließlich Verkabelung Unterputz Unterbrechungstaster zur Handauslösung, Positionierung gemäß Planung ARCH

Betriebsspannung 24 V DC,
Leistungsaufnahme 1,5 Watt
Haltekraft 490 N
Nennspannung: 24V
Haftmagnet verzinkt ohne Grundplatte für Wandeinbau oder Einbau in beliebige Konstruktion
Haftgegenplatten auf Montageplatte mit Federung zur Planlage

Schlösser
Hinweis: Größtenteils erhalten die Innentüren bauseitige elektronische Beschläge (siehe Türliste), die angebotenen Schlösser müssen dafür geeignet sein. Eine Zulage für das Vorrichten der Türblätter für das Planungsfabrikat ist vorhanden. Der Einbau der Schlösser erfolgt teilweise in Feuer- und Rauchschutztüren bis T90-RS, siehe Positionsbeschreibung.

Fallen-Riegel-Schloss (FRS)
Objekteinsteckschlössser Klasse 4 nach DIN 18251 mit Wechsel, vorgerichtet für Profilzylinder, mit Drückerhochhaltefedern und wartungsfreier Gleitführung und Geräuschdämpfung,mit flächenbündigem Stulp- und Schließblech.
Stulp: Edelstahl, Schließblech: Edelstahl
Innenteile: verzinkt
Kasten: Stahl verzinkt
Funktion: mit und ohne Panik (E)

Sperrfallen-Schloss (SFS)
wie FRS jedoch mit Fallensperre

Selbstverriegelndes Schloss (SVS)
Selbstverriegelnde Objekteinsteckschlössser DIN 18250 Klasse 4 mit Wechsel, vorgerichtet für Profilzylinder, mit Drückerhochhaltefedern und wartungsfreier Gleitführung und Geräuschdämpfung,mit flächenbündigem Stulp- und Schließblech. Für Feuer- und Rauchschutztüren geeignet, für einflügelige Türen, rein mechanisch
Stulp: Edelstahl, Schließblech: Edelstahl
Funktion: Panik (E)
Mehrfachverriegelung für alle Außentüren

Elektromechanische Verriegelung (EV)

Falztreibriegelschloss
aus Edelstahl, verdeckt in Türfalz des Stehflügels, einschl. Schließmulde oben, einschl. Rohr, Gleitstopfen und Schließblech, Stulp: Edelstahl

Paniktreibriegelschloss
Panik-Treibriegelschlos aus Edelstahl, verdeckt in Türfalz des Stehflügels, mit Verriegelung nach oben, einschl. Schließmulde oben, einschl. Rohr, Gleitstopfen und Schließblech, vorgerichtet für Verriegelung nach oben, Stulp: Edelstahl, Nuß: aus Stahl mit 45 Grad Drehwinkel für 9 mm Vierkant

Obentürschließer
Zum Einsatz kommen aufgesetzte Obertürschließer gem. Positionsbeschreibung. Alle Obentürschließer müssen aus demselben System vom selben Hersteller stammen. Die Beschriftung von Handauslösetastern zur eindeutigen Zuordnung in Abstimmung mit der OÜ ist Aufgabe des AN.

Abdeckungungen von Tastern (z.B. Unterbrechungstaster) in Abstimmung mit OÜ.

Aufgesetzter Türschließer für die Montage an vorgenannten Feuer- und Rauchschutztüren, mit Gleitschiene und eingebautem Öffnungsbegrenzer, von vorn einstellbare Schließkraft, Schließgeschwindigkeit, Öffnungsdämpfung und Endschlag, mit optischer Größenanzeige, Montage auf Türblatt/Bandseite oder Bandgegenseite/Kopfmontage, mit Montageplatte, Farbe: silberfarbig

Obentürschließsystem für 2-flügelige Türen mit integrierter Schließfolgeregelung einschl. verdeckliegender Mitnehmerklappe

Drücker, Knauf
Teilweise erhalten die Innentüren bauseitig elektronische Beschläge (siehe Türliste).
Daneben kommen folgende Garnituren an Türen mit und ohne Brandschutzanforderungen zur Ausführung:
Drückergarnituren, Knaufgarnituren, Wechselgarnituren mit Rundrosetten, Drücker: als zweifach gebogener Rundstab mit glattem Ende, gekröpft, Edelstahl, matt., Knauf gekröpft, Edelstahl, matt;
Alle Drückergarnituren müssen aus demselben System von demselben Hersteller stammen.
Teilweise sind keine Zylinderbohrungen in den Türblättern vorgesehen, siehe Positionsbeschreibung.

Schnittstellen Türen:

Schnittstelle AN Elektro

Das dem LV beiliegende Dokument Schnittstellen Türen ist zu beachten.
Die Realisierung der Schnittstelle zum AN Elektro wird gesondert vergütet.

Bauseitige Verkabelungsarbeiten / Verlegung Zuleitung erfolgen durch den AN Elektro, inkl. einer Übergabe-UP/AP-Dose jeweils im Bereich der Türanlage. Das Aufschließen der verschiedenen Elektrokomponenten auf die Übergabedose erfolgt durch den AN mit dieser VE. Das Einziehen der Kabel bzw. Leerrohre in die Türprofile erfolgt nach Angaben des AN Elektro bzw. Schwachstrom durch den AN dieser VE.

Schnittstellenabstimmung
Leistung AN dieser VE: innerhalb der Türanlage bis UP/AP-Übergabedose

Leistung AN Elektro:
230V Anschluss mit Herstellung Zuleitung auf UP/AP-Übergabedose.

Die Leerrohre sind auf der "sicheren" Seite des Türelementes nach Absprache mit dem Fachplaner Elektro auf der Band- bzw. Bandgegenseite sowie an der rechten oder linken oberen Ecke mindestens 5,0 m bis zu der UP/AP-Übergabedose herauszuführen.

Kontaktkorrosion:
Bei gegenseitigen Materialanschlüssen mit unterschiedlichem elektrischen Potential sind an den Kontaktstellen Folien zwischenlagen anzuordnen um eine Kontaktkorrosion zu vermeiden. Verschraubungen sind mit Edelstahlschrauben vorzunehmen. Ferner sind Materialausdehnungen durch Temperaturschwankungen zu berücksichtigen.

## 28 01-3570.03 Metallbauarbeiten IV

### Titel 00 Planung und Vorbereitende Maßnahmen

**00.1 Baustelleneinrichtung**
Baustelleneinrichtung bestehend aus Geräten, Werkzeugen, Hebezeugen und sonstigen Betriebsmitteln, sowie Tagesunterkünften für das Montagepersonal und Lagercontainer, einschließlich der erforderlichen Versorgungsanschlüsse, sofern erforderlich und für die vertragsgemäße Durchführung der Bauleistungen benötigt, einschließlich aller Nebenleistungen, auf die Baustelle liefern, bereitstellen, betriebsfertig aufstellen, einrichten, für die Dauer der Bauausführung vorhalten und nach der Fertigstellung der Bauleistungen wieder beräumen.

Bei der Kalkulation ist zu beachten, dass bauseits folgende, allgemein nutzbaren Baustelleneinrichtungen zur Verfügung stehen:

- Bauwasserversorgung und sanitäre Anlage
- Baustromversorgung und Baubeleuchtung

Bauseits stehen keine Unterkünfte und Lagerräume zur
Verfügung.

Diese Position gilt als Pauschale (1 Stück) für das Einrichten, Vorhalten und Beräumen der Baustelle für die Leistungen dieses Leistungsverzeichnisses soweit nicht für bestimmte Leistungen eine gesonderte Position im Leistungsverzeichnis enthalten ist.
Menge: 1,000 St

**00.2 Werkstatt- und Montagezeichnungen**
Erstellung von Werkstattzeichnungen für alle ausgeschriebenen Bauteile und Konstruktionen einschließlich der notwendigen Befestigungsmittel und Unterkonstruktionen, mit Darstellung aller notwendigen Grundrisse, Schnitte und Details.
Innerhalb von 15 Werktagen nach Beauftragung ist ein detaillierter Bauablaufplan auf Grundlage der vertraglich vereinbarten Fristen und des Bauzeitenplans der Objektüberwachung vorzulegen.
Im Zuge der Arbeitsvorbereitung hat der Auftragnehmer auf Grundlage der Planungsunterlagen der Architektur und der Tragwerkplanung, eigenverantwortlich die Werkstatt- und Montagezeichnungen mit allen notwendigen Details, Element- und Stücklisten zu erstellen.
Die Werkstattzeichnungen sind der Bauüberwachung, der Tragwerksplanung und der Prüfstatik zur Freigabe vorzulegen. Angemessene Fristen (mind. 14 Tage) für die Prüfung sind in der Terminplanung zu berücksichtigen.
Korrekturen und Abänderungen  sind in die Zeichnungen zu übernehmen.
Sämtliche Details, vor allem auch die Anschlussdetails an die begrenzenden Bauteile, sind vom Auftragnehmer im geeigneten Maßstab (Details 1:1 und 1:5, Übersichten im Maßstab 1:10 und 1:20) darzustellen. Hierzu sind ggf. Regeldetails der Tragwerkplanung oder der Architektur geometrisch an den Einzelfall anzupassen.

Für die Fertigung und die Montage dürfen nur die zur Ausführung freigegebenen Zeichnungen herangezogen werden.
Mit den Werkstattzeichnugen ist auch ein Montageplan vorzulegen, aus dem die zeitliche Abfolge und Fertigstellung der einzelnen Bauteile ersichtlich sind.
Menge: 1,000 St

**00.3 Dokumentation**
Erstellung der Dokumentation, Übergabe an AG gedruckt in Ordner mit Inhaltsverzeichnis und digital insbesondere bestehend aus:
- Fachunternehmererklärung
- allgemeine Prüfzeugnisse, bauaufsichtliche Zulassungen
- freigegebene Werkstattzeichnungen, pdf und dwg
- Verwendbarkeitsnachweise
- Wartungsempfehlungen/ Pflegehinweise
- Angabe Oberflächen, Farbtöne mit Zuordnung zu Bauteilen
- Produktdatenblätter aller verwendeten Materialien mit
  Zuordnung zu Bauteilen
Menge: 1,000 St

**00.4 Muster, Stahlrohrrahmentür**
Herstellen und liefern eines Handmusters, Oberfläche pulverbeschichtet gem. ZTV`s, RAL- Farbton nach Angabe  ARCH, zur Bemusterung der Stahlrohrrahmentüren
Menge: 1,000 St

**00.5 Muster, Drückergarnitur**
Herstellen und Liefern eines 1:1 Musters eines Drückers und eines Knaufs in Edelstahl, Ausführung gem. ZTV`s, zur Bemusterung der Türgarnituren
Menge: 1,000 St

### Titel 01 Stahlblechtüren

*Hinweis: Hinweis Ausführung Stahlblechtüren*
Zur Ausführung sollen Stahlblechtüren im Bereich der Tiefgarage gegen Innen- und Außenraum, sowie im Innenbereich des Gebäudeteils Mehrzweckhalle/ Sporthalle kommen. Das Herstellen von Schwellenkonstruktionen, das Abdichten der Türelemente im Schwellenbereich sowie die teilweise Dämmung im Sockelbereich ist in separaten Positionen erfasst.

Die Türelemente sind jeweils einschließlich aller beschriebenen Beschläge, Schlösser und Zubehörteile anzubieten, wenn nicht ausdrücklich in den Einzelpositionen anders beschrieben.

Die Türzargen- und blätter sind grundiert auf die Baustelle zu liefern für die spätere Endlackierung durch den AN Maler- und Lackierarbeiten.

Die Türelemente werden in Sichtbetonwände eingebaut. Das Abfugen der Türzargen, dreiseitig, band- und gegenbandseitig erfolgt durch den AN und ist in die Einheitspreise mit einzukalkulieren.

Die Fertigung der Türen erfolgt nach Aufmaß vor Ort.

Anforderungen an Türelemente und deren Ausstattung
gem. ZTV Metallbauarbeiten

Einbau und Ausführung siehe auch Türliste und Detailzeichnungen:

- DT 59999 TG- Türliste Außentüren

- DT 35110 AT16_TG Außentür (T-T.-1.V04)
- DT 35111 AT22_TG Außentreppe_Flur (T-T.-1.V01)
- DT 35112 AT16_TG Außentreppe_Schleuse (T-T.-1.V01)
- DT 35115 AT17_TG Außentu¨r Tiefhof
- DT 35116 AT30_TG Zugang TG-Realschule
- DT 35120 AT20, AT21_TG Außentür
- DT 35125 AT25_TG Außentür
- DT 35126 AT26_TG Außentür
- DT 35127 AT27_TG Außentür
- DT 35128 AT28_TG Außentür
- DT 35129 AT28_TG Außentür Hausmeister Tiefhof (T-T.-1.04)

*Hinweis: UNTERGESCHOSS*

**01.1 EZ 25; Stahl; 1,05/2,605; 1-fl.; T30-RS**
*** Bezugsbeschreibung
Stahlblechtür mit Eckzarge, B 1,05m x H 2,605m, T30-RS, mit Glasausschnitt, im Innenbereich, herstellen, liefern, einbauen

Brandschutzanforderung: T30-RS

li. Durchgang Gehflügel:  ≥ 90 cm -> Fluchtweg

Ausführung:  1-flgl.
Aufschlag:  DIN links/rechts gem. Türliste
Rohbau-Maße:  B x H = 1050 x 2605 mm ab OK FFB

Anschlussbauteil:  Stahlbeton, 250mm

Barrierefreiheit:  nach DIN18040, Bodenanschluss
  schwellenfrei

Bänder:  3D-Rollenbänder, Edelstahl
Zarge/ Türblatt:  Oberfläche: Stahl grundiert,
  Kante: Dünnfalz, mit Glasauschnitt,
  rund, Ø 40cm

Türgarnitur:  Drücker-Drücker
Schloss:  FRS
Panikfunktion:  (E)
Türschließer:  OTS, aufgesetzt,
  mit Öffnungsbegrenzer > 90°,
  mit elektrischer integrierter
  Feststellfunktion

Öffnungsüberwachung:  Reedkontakt

Schwellenkonstruktion, Abdichtung Schwellenbereich in separater Position

Türnummer: T-T.-1.V.04-AT16

Anschlüsse seitlich / Sockel / Sturz
siehe auch Detail DT 35110 AT16_TG (T-T.-1.V04)
Menge: 1,000 St

**01.2 EZ 30; Stahl; 1,20/2,50; 1-fl.; T30-RS**
*** wie Position 01.1
- Rohbau-Maße: B x H = 1200 x 2500 mm ab OK FFB

- Wandstärke: 300 mm

Türnummer: T-T.-1.V.02-AT16

Anschlüsse seitlich / Sockel / Sturz
siehe auch Detail DT 35110 AT16_TG (T-T.-1.V04)
Menge: 1,000 St

**01.3 EZ 25; Stahl; 1,10/2,50; 1-fl.; T30-RS**
*** wie Position 01.1
- Rohbau-Maße: B x H = 1100 x 2500 mm ab OK FFB

Türnummer: T-T.-1.V.03-AT16

Anschlüsse seitlich / Sockel / Sturz
siehe auch Detail DT 35110 AT16_TG (T-T.-1.V04)
Menge: 1,000 St

**01.4 EZ 25; Stahl; 1,05/2,605; 1-fl.; T90-RS**
Stahlblechtür mit Eckzarge, B 1,05m x H 2,605m, T90-RS,
im Innenbereich

Brandschutzanforderung: T90-RS

li. Durchgang Gehflügel:  ≥ 80 cm -> Fluchtweg

Ausführung:  1-flgl.
Aufschlag:  DIN links/rechts gem. Türliste
Rohbau-Maße:  B x H = 1050 x 2650 mm ab OK FFB

Anschlussbauteil:  Stahlbeton, 250mm

Barrierefreiheit:  nach DIN18040, Bodenanschluss
  schwellenfrei

Bänder:  3D-Rollenbänder, Edelstahl
Zarge/ Türblatt:  Oberfläche: Stahl grundiert,
  Kante: Dünnfalz

Türgarnitur/ Beschläge:  Drücker-Drücker, elektronischer
  Türbeschlag -> Leistung AN Elektro
Schloss:  SVS
Panikfunktion:  (E)
Türschließer:  OTS, aufgesetzt

Öffnungsüberwachung:  Reedkontakt

Schwellenkonstruktion, Abdichtung Schwellenbereich in separater Position

Türnummer: T-T.-1.03-AT27

Anschlüsse seitlich / Sockel / Sturz
gem. Detail DT 35127 AT27_TG Außentür
Menge: 1,000 St

**01.5 UZ 25; Stahl; 1,05/2,50; 1-fl.; T30-RS; AT**
Stahlblechtür mit Umfassungszarge B 1,05m x H 2,50m, mit Glasausschnitt, T30-RS, Außentür

Brandschutzanforderung: T30-RS

li. Durchgang Gehflügel:  ≥ 90 cm -> Fluchtweg

Ausführung:  1-flgl.
Aufschlag:  DIN links/rechts gem. Türliste
Rohbau-Maße:  B x H = 1050 x 2500 mm ab OK FFB

Anschlussbauteil:  Stahlbeton, 250 mm

Barrierefreiheit:  nach DIN18040, Bodenanschluss
  schwellenfrei

Bänder:  3D-Rollenbänder, Edelstahl
Zarge/ Türblatt:  Oberfläche: Stahl grundiert
  Kante: Dünnfalz
  mit Glasauschnitt: rund, Ø 40cm

Türgarnitur:  Drücker-Knauf
Schloss:  SVS,
  elektronischer Schließzylinder
  -> Leistung AN Elektro
Panikfunktion:  (E)
Türschließer:  OTS, aufgesetzt,Gleitschiene BG mit
  Montageplatte

Öffnungsüberwachung:  Reedkontakt

Schwellenkonstruktion, Abdichtung Schwellenbereich in separater Position

Hinweis: Verstärkung des Türblattes erforderlich

Außentür nach CE-Kennzeichnung nach EN 14351-1

Türnummer: T-T.-1.V.01-AT16

Anschlüsse seitlich / Sockel / Sturz
siehe auch Detail DT 35112 AT16_TG Außentreppe_Schleuse (T-T.-1.V01)
Menge: 1,000 St

**01.6 EZ 25; Stahl; 2,00/2,40; 2-fl.; T30-RS**
Stahlblechtür mit Eckzarge, B 2,00m x H 2,40m, T30-RS,
im Innenbereich

Brandschutzanforderung: T30-RS

li. Durchgang Gehflügel:  ≥ 90 cm -> Fluchtweg

Ausführung:  2-flgl. (Stand- und Gehflügel)
Aufschlag:  DIN links/rechts gem. Türliste
Rohbau-Maße:  B x H = 2000 x 2400 mm ab OK FFB

Anschlussbauteil:  Stahlbeton, 250mm

Barrierefreiheit:  nach DIN18040, Bodenanschluss
  schwellenfrei

Bänder:  3D-Rollenbänder, Edelstahl
Zarge/ Türblatt:  Oberfläche: Stahl grundiert,
  Kante: Dünnfalz

Türgarnitur/ Beschläge:  Falztreibriegel verdeckt liegend,
  elektronischer Türbeschlag
  -> Leistung AN Elektro
Schloss:  SVS
Panikfunktion:  (E)
Türschließer:  OTS, aufgesetzt mit
  integrierter Schließfolgeregelung
  einschl. Mitnehmerklappe

Öffnungsüberwachung:  Reedkontakt

Schwellenkonstruktion, Abdichtung Schwellenbereich in separater Position

Türnummer: T-T.-1.04-AT28-1

Anschlüsse seitlich / Sockel / Sturz
siehe auch Detail DT 35128 AT28_TG Außentür
Menge: 1,000 St

**01.7 EZ 25; Stahl; 2,00/2,40; 2-fl.; AT**
Stahlblechtür mit Eckzarge, B 2,00m x H 2,40m, Außentür

Brandschutzanforderung: ohne

li. Durchgang Gehflügel:  ≥ 90 cm -> Fluchtweg

Ausführung:  2-flgl. (Stand- und Gehflügel)
Aufschlag:  DIN links/rechts gem. Türliste
Rohbau-Maße:  B x H = 2000 x 2400 mm ab OK FFB

Anschlussbauteil:  Stahlbeton, 250mm

Barrierefreiheit:  nach DIN18040, Bodenanschluss
  schwellenfrei

Bänder:  3D-Rollenbänder, Edelstahl
Zarge/ Türblatt:  Oberfläche: Stahl grundiert,
  Kante: Dünnfalz

Türgarnitur/ Beschläge:  Drücker-Knauf,
  elektronischer Schließzylinder
  -> Leistung AN Elektro
Schloss:  SVS
Panikfunktion:  (E)

Öffnungsüberwachung:  Reedkontakt

Schwellenkonstruktion, Abdichtung Schwellenbereich in separater Position

Türnummer: T-T.-1.04-AT28-2 (ohne Brandschutzanforderung)

Anschlüsse seitlich / Sockel / Sturz
siehe auch Detail DT 35129 AT28_TG Außentür Hausmeister Tiefhof (T-T.-1.04)
Menge: 1,000 St

**01.8 EZ 30; Stahl; 2,25/2,25; 2-fl.; AT**
Stahlblechtür mit Eckzarge, B 2,25m x H 2,25m, Außentür

Brandschutzanforderung: ohne

li. Durchgang Gehflügel:  ≥ 90 cm -> Fluchtweg

Ausführung:  2-flgl. (Stand- und Gehflügel)
Aufschlag:  DIN links/rechts gem. Türliste
Rohbau-Maße:  B x H = 2250 x 2250 mm ab OK FFB

Anschlussbauteil:  Stahlbeton, 300 mm

Barrierefreiheit:  nach DIN18040, Bodenanschluss
  schwellenfrei

Bänder:  3D-Rollenbänder, Edelstahl
Zarge/ Türblatt:  Oberfläche: Stahl grundiert
  Kante: Dünnfalz
  mit Glasauschnitt: rund, Ø 40cm
  (Gehflügel)

Türgarnitur/ Beschläge:  Drücker-Drücker, Falztreibriegel
  verdeckt liegend,
  elektronischer Schließzylinder
  -> Leistung AN Elektro
Schloss:  SVS
Panikfunktion:  (E)
Türschließer:  OTS, aufgesetzt,Gleitschiene BG mit
  Montageplatte,
  mit Schließfolgeregelung einschl.
  Mitnehmerklappe

Öffnungsüberwachung:  Reedkontakt

Hinweis: Verstärkung des Türblattes erforderlich

Schwellenkonstruktion, Abdichtung Schwellenbereich in separater Position

Hinweis: für Vertragen von HLS- Geräten, lichter Durchgang gesamte Öffnung ≥ 2,00m abzgl. Türblätter

Türnummer: T-T.-1.01-AT17(ohne BS-Anforderungen)

Anschlüsse seitlich / Sockel / Sturz
siehe auch Detail DT 35115 AT17_TG Außentür Tiefhof
Menge: 1,000 St

**01.9 UZ 30; Stahl; 1,60/2,50; 1,5-fl.; T90-RS**
Stahlblechtür mit Umfassungszarge, B 1,60m x H 2,50m, T90-RS, im Innenbereich

Brandschutzanforderung: T90-RS

Wärmeschutz:  Ud-Wert = mind. 1,7 W/m2K

li. Durchgang Gehflügel:  ≥ 90 cm -> Fluchtweg

Ausführung:  1,5-flgl. (Stand- und Gehflügel)
Aufschlag:  DIN links/rechts gem. Türliste
Rohbau-Maße:  B x H = 1600 x 2500 mm ab OK FFB

Anschlussbauteil:  Stahlbeton, 300mm

Barrierefreiheit:  nach DIN18040, Bodenanschluss
  schwellenfrei

Bänder:  3D-Rollenbänder, Edelstahl
Zarge/ Türblatt:  Oberfläche: Stahl grundiert,
  Kante: Dünnfalz,
  mit Glasausschnitt: rund, Ø 40cm
  Zarge: Abschluss bündig mit
  Wandöffnung

Türgarnitur/ Beschläge:  Drücker-Drücker, Falztreibriegel
  verdeckt liegend
Schloss:  Motorschloss
Panikfunktion:  (E)
Türschließer:  halbautomatisiertes System
  Standflügel: OTS aufgesetzt mit
  Öffnungsbegrenzung

  Gehflügel: Drehtürantrieb,
  Hinweis: kraftlose Betätigung der Tür
  im Betrieb!

  mit Schließfolgeregelung einschl.
  Mitnehmerklappe

  Befestigung an Stb.-Wand/Sturz

Öffnungsüberwachung:  Reedkontakt

Zubehör:  Rauchmelder, Unterbrechungstaster,
  2x Laserscan Schwenkbereich
  beidseitig Gehflügel

Wandkartenleser innen und außen, Gegensprechanlage, Klingelanlage, Fluchttürterminal -> Leistung AN Elektro

Schwellenkonstruktion, Abdichtung Schwellenbereich in separater Position

Türnummer: T-M.-1V01-AT20

Anschlüsse seitlich / Sockel / Sturz
gem. Detail DT 35120 AT20,AT21_TG Außentür
Menge: 1,000 St

**01.10 UZ 30; Stahl; 1,80/2,50; 1,5-fl.; T90-RS**
Stahlblechtür mit Umfassungszarge, B 1,80m x H 2,50m, T90-RS, im Innenbereich

Brandschutzanforderung: T90-RS

Wärmeschutz:  Ud-Wert = mind. 1,7 W/m2K

li. Durchgang Gehflügel:  ≥ 90 cm -> Fluchtweg

Ausführung:  1,5-flgl. (Stand- und Gehflügel)
Aufschlag:  DIN links/rechts gem. Türliste
Rohbau-Maße:  B x H = 1800 x 2500 mm ab OK FFB

Anschlussbauteil:  Stahlbeton, 300mm

Barrierefreiheit:  nach DIN18040, Bodenanschluss
  schwellenfrei

Bänder:  3D-Rollenbänder, Edelstahl
Zarge/ Türblatt:  Oberfläche: Stahl grundiert,
  Kante: Dünnfalz,
  mit Glasausschnitt: rund, Ø 40cm

Türgarnitur/ Beschläge:  Drücker-Drücker, Falztreibriegel
  verdeckt liegend
Schloss:  Motorschloss
Panikfunktion:  (E)
Türschließer:  halbautomatisiertes System
  Standflügel: OTS aufgesetzt mit
  Öffnungsbegrenzung

  Gehflügel: Drehtürantrieb,
  Hinweis: kraftlose Betätigung der Tür
  im Betrieb!

  mit Schließfolgeregelung einschl.
  Mitnehmerklappe

  Befestigung an Stb.-Wand/Sturz

Öffnungsüberwachung:  Reedkontakt

Zubehör:  Rauchmelder, Unterbrechungstaster,
  2x Laserscan Schwenkbereich
  beidseitig Gehflügel

Wandkartenleser innen und außen, Gegensprechanlage, Klingelanlage, Zeitschaltung, Programmwahlschalter, Fluchttürterminal -> Leistung AN Elektro

Schwellenkonstruktion, Abdichtung Schwellenbereich in separater Position

Hinweis: für Vertragen von HLS- Geräten, lichter Durchgang gesamte Öffnung ≥ 1,60m abzgl. Türblätter

Türnummer: T-S.-1.V01-AT21

Anschlüsse seitlich / Sockel / Sturz
gem. Detail DT 35120 AT20,AT21_TG Außentür
Menge: 1,000 St

**01.11 BZ 30; Stahl; 1,60/2,55; 1,5-fl.; T90-RS; AT**
Stahlblechtür mit Blockzarge, B 1,60m x H 2,55m, T90-RS, Außentür

Brandschutzanforderung: T90-RS

Wärmeschutz:  Ud-Wert = mind. 1,6 W/m2K

li. Durchgang:  ≥ 120 cm -> Fluchtweg

Ausführung:  1,5-flgl. (Stand- und Gehflügel)
Aufschlag:  DIN links/rechts gem. Türliste
Rohbau-Maße:  B x H = 1600 x 2550 mm ab OK FFB

Anschlussbauteil:  Stahlbeton, 300mm

Barrierefreiheit:  nach DIN18040, Bodenanschluss
  schwellenfrei

Bänder:  3D-Rollenbänder, Edelstahl
Zarge/ Türblatt:  Oberfläche: Stahl grundiert
  Kante: Dünnfalz

Türgarnitur/ Beschläge:  Drücker-Drücker an Gehflügel,
  Paniktreibriegel einseitig an
  Standflügel,
  elektronischer Schließzylinder
  -> Leistung AN Elektro
Schloss:  SVS, Treibriegelschloss TRS
Panikfunktion:  (E)
Türschließer:  OTS, aufgesetzt, Gleitschiene BG mit
  Montageplatte

Öffnungsüberwachung:  Reedkontakt

Hinweis: Verstärkung des Türblattes erforderlich

Schwellenkonstruktion, Abdichtung Schwellenbereich in separater Position

Türnummer: T-T.-1.V01-AT22

Außentür nach CE-Kennzeichnung nach EN 14351-1

Anschlüsse seitlich / Sockel / Sturz
gem. Detail DT 35111 AT22_TG Außentreppe_Flur (T-T.-1.V01)
Menge: 1,000 St

**01.12 EZ 30; Stahl; 1,00/2,50; 1-fl.; T90-RS**
Stahlblechtür mit Eckzarge, B 1,00m x H 2,50m, T90-RS,
im Innenbereich

Brandschutzanforderung: T90-RS

Wärmeschutz:  Ud-Wert = mind. 1,6 W/m2K

li. Durchgang Gehflügel:  ≥ 80 cm -> Fluchtweg

Ausführung:  1-flgl.
Aufschlag:  DIN links/rechts gem. Türliste
Rohbau-Maße:  B x H = 1000 x 2500 mm ab OK FFB

Anschlussbauteil:  Stahlbeton, 300mm

Barrierefreiheit:  nach DIN18040, Bodenanschluss
  schwellenfrei

Bänder:  3D-Rollenbänder, Edelstahl
Zarge/ Türblatt:  Oberfläche: Stahl grundiert,
  Kante: Dünnfalz

Türgarnitur/ Beschläge:  Drücker-Drücker, elektronischer
  Türbeschlag -> Leistung AN Elektro
Schloss:  SVS
Panikfunktion:  (E)
Türschließer:  OTS, aufgesetzt

Öffnungsüberwachung:  Reedkontakt

Schwellenkonstruktion, Abdichtung Schwellenbereich in separater Position

Türnummer: T-T.-1.02-AT26

Anschlüsse seitlich / Sockel / Sturz
gem. Detail DT 35126 AT26_TG Außentür
Menge: 1,000 St

**01.13 BZ 25; Stahl; 1,68/2,44; 1,5-fl.; T90-RS**
Stahlblechtür mit Blockzarge, B 1,68m x H 2,44m, im Innenbereich

Brandschutzanforderung: T90-RS
Schallschutzanforderung: 40dB
Wärmeschutz:  Ud-Wert = mind. 1,6 W/m2K

li. Durchgang Gehflügel:  ≥ 90 cm

Ausführung:  1,5-flgl. (Stand- und Gehflügel)
  nach Innend öffnend
Aufschlag:  DIN links/rechts gem. Türliste
  Hinweis: nach Innen
Rohbau-Maße:  B x H = 1680 x 2440 mm ab OK FFB

Anschlussbauteil:  Stahlbeton, 250mm

Barrierefreiheit:  nach DIN18040, Bodenanschluss
  schwellenfrei

Bänder:  3D-Rollenbänder, Edelstahl
Zarge/ Türblatt:  Oberfläche: Stahl grundiert,
  Kante: Dünnfalz
  mit Glasauschnitt: rund, Ø 40cm

Türgarnitur/ Beschläge:  Knauf-Knauf, Falztreibriegel
  verdeckt liegend
Schloss:  Motorschloss, elektromechanische
  Mehrfachverriegelung (RC2)
Panikfunktion:  keine
Türschließer:  OTS, aufgesetzt, mit
  integrierter Schliefolgeregelung
  einschl. Mitnehmerklappe

Öffnungsüberwachung:  Reedkontakt

Wandkartenleser innen und außen, Gegensprechanlage, Klingelanlage -> Leistung AN Elektro

Schwellenkonstruktion, Abdichtung Schwellenbereich in separater Position

Türnummer: T-R.C.-1V07-1-AT30

Anschlüsse seitlich / Sockel / Sturz
siehe auch Detail DT 35116 AT30
Menge: 1,000 St

**01.14 EZ 30; Stahl; 3,00/2,50; 2-fl.; T90-RS**
Stahlblechtür mit Eckzarge, 3,00/2,50, T90-RS im Innenbereich

Brandschutzanforderung: T90-RS

Wärmeschutz:  Ud-Wert = mind. 1,7 W/m2K

Ausführung:  2-flgl. (Stand- und Gehflügel)
Aufschlag:  DIN links/rechts gem. Türliste
Rohbau-Maße:  B x H = 3000 x 2500 mm ab OK FFB

Anschlussbauteil:  Stahlbeton, 300mm

Barrierefreiheit:  nach DIN18040, Bodenanschluss
  schwellenfrei

Bänder:  3D-Rollenbänder, Edelstahl
Türblatt:  Oberfläche: Stahl grundiert,
  Kante: Dünnfalz

Türgarnitur/ Beschläge:  Falztreibriegel verdeckt liegend,
  elektronischer Türbeschlag
  AN Elektro
Schloss:  SVS
Panikfunktion:  keine
Türschließer:  OTS, aufgesetzt, Gleitschiene BG mit
  Montageplatte

Öffnungsüberwachung:  Reedkontakt

Hinweis: Verstärkung des Türblattes erforderlich

Schwellenkonstruktion, Abdichtung Schwellenbereich in separater Position

Hinweis: für Vertragen von HLS- Geräten, lichter Durchgang gesamte Öffnung ≥ 3,00m abzgl. Türblätter

Türnummer: T-T.-1.02-AT25-1, T-T.-1.02-AT25-2

Anschlüsse seitlich / Sockel / Sturz
gem. Detail DT 35125 AT25_TG Außentür
Menge: 2,000 St

**01.15 Schwellenkonstruktion bis 165mm, Abdichtung**
*** Bezugsbeschreibung
Herstellen einer Türschwelle einschließlich Abdichtung im Sockelbereich für vorbeschriebene Stahlblechtüren mit den Türnummern:

- T-T.-1.V.04-AT16
- T-T.-1.V.02-AT16
- T-T.-1.V.03-AT16
- T-T.-1.03-AT27

zu überbrückende Höhe: 165mm (OK Rohbau zu OK FFB)

bestehend aus:

- 1x Befestigungswinkel, Stahl feuerverzinkt, 150x150x40mm,
  durchgehend, mit Langlochbohrungen,
  Befestigung auf Stb, einschl. Mörtelbett zum
  Toleranzausgleich, zur Aufnahme von

- 1x Stahlblech, feuerverzinkt, 4mm, 2-fach gekantet,
  durchgehend, mit Langlochbohrungen,
  Abwicklung: ca. 200mm (100mm+70mm+30mm),
  als Bodeneinstandsprofil, trittsicher

- Abdeckblech, Edelstahl, 2mm, 1-fach gekantet, geklebt,
  Abwicklung ca. 100mm (70mm+30mm), zur Herstellung einer
  festen, glatten und nicht brennbaren Oberfläche zum
  Feuerschutzanschluss der Türen, Rutschhemmung: R11

- Abdichten der Schwellenkonstruktion mit Flüssigkunststoff,
  band- und bandgegenseitig, im RAL-Farbton 7035,
  Anschluss unten: an OS 5b Beschichtung AN Rohbau
  (Erdreich), Überlappung mind. 10cm
  Anschluss oben: an Stahlwinkel Schwellenkonstruktion
  einschl. Anschluss seitlich: Hochzug an Laibungen aus
  Stahlbeton auf 50cm Höhe ü. OK FFB, einschl. Anschluss über
  Eck an OS 5b Beschichtung, Überlappung min. 5cm
  Hinweis: Anschluss- und Abschlusskanten sind abzukleben

-  Bautenschutzmatte, zum Schutz der Abdichtung

einschließlich aller notwendigen Bohrungen und Befestigungsmittel

Abrechnung pro Laufmeter Schwellenkonstruktion

siehe auch Detail DT35127, DT35110
Menge: 4,500 m

**01.16 Schwellenkonstruktion bis 200mm, Abdichtung**
*** wie Position 01.15
Türnummern:

- T-T.-1.V.01-AT16
- T-T.-1.04-AT28-1

- zu überbrückende Höhe: bis 200mm (OK Rohbau zu OK FFB)

siehe auch Detail DT35128, DT35112
Menge: 3,100 m

**01.17 Schwellenkonstruktion bis 400mm, Abdichtung**
*** wie Position 01.15
Türnummer:

- T-T.-1.04-AT28-2

- Abmessungen Befestigungswinkel: 360x150x5mm

- Abwicklung Stahlblech, 4mm: ca. 250mm
 (150mm+70mm+30mm)

zu überbrückende Höhe: bis 400mm (OK Rohbau zu OK FFB)

siehe auch Detail DT35129
Menge: 2,000 m

**01.18 Schwellenkonstruktion bis 60mm, Abdichtung**
*** wie Position 01.15
Türnummer:

- T-T.-1.01-AT17

- Abmessungen Befestigungswinkel: 50x50x2mm,
  punktuelle Befestigung, Anzahl nach stat. Erfordernis

- Abwicklung Stahlblech, 4mm: ca. 200mm
 (50mm+50mm+100mm)

- Abdeckblech, 2-fach gekantet, Abwicklung ca. 150mm
  (70mm+50mm+30mm), zusätzl. Funktion: Einleitung
  anfallendes Wasser in Bodenrinne im Außenbereich

zu überbrückende Höhe: bis 60mm (OK Rohbau zu OK FFB)

siehe auch Detail DT35115
Menge: 2,250 m

**01.19 Schwellenkonstruktion bis 200mm, Abdichtung, Dämmung**
*** Bezugsbeschreibung
Herstellen einer Türschwelle einschließlich Abdichtung und Dämmung im Sockelbereich für vorbeschriebene Stahlblechtüren mit den Türnummern:

- T-M.-1.V.01-AT20
- T-M.-1.V.01-AT21
- T-T.-1.V01-AT22
- T-T.-1.02-AT26
- T-R.C.-1V07-1-AT30

bestehend aus:

- 1x Befestigungswinkel, Stahl feuerverzinkt, 150x150x40mm,
  durchgehend, mit Langlochbohrungen,
  Befestigung auf Stb, einschl. Mörtelbett zum
  Toleranzausgleich, zur Aufnahme von

- 1x Stahlblech, feuerverzinkt, 4mm, 2-fach gekantet,
  durchgehend, mit Langlochbohrungen,
  Abwicklung: ca. 200mm (100mm+70mm+30mm),
  als Bodeneinstandsprofil, trittsicher

- Abdeckblech, Edelstahl, 2mm, 1-fach gekantet, geklebt,
  Abwicklung ca. 100mm (70mm+30mm), zur Herstellung einer
  festen, glatten und nicht brennbaren Oberfläche zum
  Feuerschutzanschluss der Türen, Rutschhemmung: R11

- Abdichten der Schwellenkonstruktion mit Flüssigkunststoff,
  band- und bandgegenseitig, im RAL-Farbton 7035,
  Anschluss unten: an OS 5b Beschichtung AN Rohbau
  (Erdreich), Überlappung mind. 10cm, oder Rohboden Innen
  Anschluss oben: an Stahlwinkel Schwellenkonstruktion
  einschl. Anschluss seitlich: Hochzug an Laibungen aus
  Stahlbeton auf 50cm Höhe ü. OK FFB, einschl. Anschluss über
  Eck an OS 5b Beschichtung, Überlappung min. 5cm
  Hinweis: Anschluss- und Abschlusskanten sind abzukleben

- Dämmplatte aus Schaumglas, nicht brennbar, WLG < 040

  Auskleidung Schwellenkonstruktion:
  Plattenstärke d= 60mm,  Höhe= 200mm
  Sockeldämmung im Gefälle:
  höchster Punkt bis 50mm, Tiefen= bis 400mm,
  Sockeldämmung:
  d=140mm, Höhe= 100mm (bis Übergabepunkt AN Rohbau)

-  Bautenschutzmatte, zum Schutz der Dämmplatten

einschließlich aller notwendigen Bohrungen und Befestigungsmittel

zu überbrückende Höhe, Schwellenkonstruktion: 200mm
(OK Rohbau zu OK FFB)

Übergabepunkt/ Anschluss Dämmung: -0,30m u. OK FFB

Abrechnung in Laufmeter Schwellenkonstruktion

siehe auch Detail DT35120, DT35111, DT35126, DT35115
Menge: 8,000 m

**01.20 Schwellenkonstruktion bodengleich, Abdichtung, Dämmung**
*** wie Position 01.19
Türnummern:

- T-T.-1.02-AT25-1
- T-T.-1.02-AT25-2

- Abmessungen Befestigungswinkel: 160x80x40mm

- Entfall Stahlblech

- Abwicklung Abdeckblech, 2mm: 230mm (200mm+30mm)

- Sockeldämmung aus Schaumglas im Gefälle: d=140mm,
  Höhe= 200mm

siehe auch Detail DT35125
Menge: 6,000 m

**01.21 Wandstopper**
Wandstopper Edelstahl/ Gummikappe
- Zylinder aus Edelstahl auf Grundplatte
- Oberfläche: matt gebürstet
- mit schwarzer Gummikappe
- Grundplatte: Ø 49 mm
- Zylinder: Länge 45 mm
- Gummikappe: Ø 34 mm
- nicht sichtbar an der Wand befestigt
- Untergrund Beton
- einschließlich Dübelbefestigung, korrosionsbeständig
Menge: 4,000 St

**01.22 Bodenstopper**
Bodenstopper Edelstahl/ Gummikappe
- Zylinder aus Edelstahl auf Grundplatte
- Oberfläche: matt gebürstet
- mit schwarzer Gummikappe
- Grundplatte: Ø 49 mm
- Zylinder: Länge 45 mm
- Gummikappe: Ø 34 mm
- nicht sichtbar auf dem Boden befestigt
- Untergrund Beton, Pflasterbelag
- einschließlich Dübelbefestigung, korrosionsbeständig
Menge: 4,000 St

**01.23 Realisierung Schnittstelle AN Elektro**
Realisierung der Schnittstelle zu AN Elektro
einschließlich erforderlicher Abstimmungen

Abrechnung pro Tür und Kabelübergabepunkt zu AN Elektro

siehe auch beigefügtes Dokument "Schnittstellen Türen"
siehe Angaben  ZTV Metallbauarbeiten
Menge: 15,000 St

**01.24 Vorrichtung für elektronischen Türbeschlag**
Vorrichtung der Türblätter zum bauseitigen Einbau eines elektronischen Türbeschlags

Herstellen der erforderlichen Bohrungen zur Befestigung des elektronischen Türbeschlags gemäß Herstellerangaben und der beigefügten Bohrschablone (A= Drückerachse).

Umfang je Türblatt (beidseitig):
- 1 Bohrung à Ø13 mm
- 2 Bohrungen à Ø9 mm

Die Bohrungen sind bis zur Schlosstasche herzustellen; ein vollständiges Durchbohren des Türblattes ist unzulässig.

Die Arbeiten sind vor Einbau des Einsteckschlosses auszuführen, um Beschädigungen zu vermeiden.

Abstimmung und Koordination mit der ausführenden Firma für den elektronischen Türbeschlag sind im EP einzukalkulieren

Abrechnung nach Stückzahl der vorgerichteten Türblätter

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Menge: 5,000 St

### Titel 02 Rohrrahmentüren

*Hinweis: Hinweis Ausführung Rohrrahmentüren*
Zur Ausführung sollen Rohrrahmentüren im Innen- und Außenbereich in den Gebäudeteilen Mensa und Mehrzweckhalle/ Sporthalle kommen.
Das Herstellen von Schwellenkonstruktionen ist in seperaten Positionen erfasst.

Die Türelemente sind jeweils einschließlich aller beschriebenen Beschläge, Schlösser und Zubehörteile anzubieten, wenn nicht ausdrücklich in den Einzelpositionen anders beschrieben.

Die Türzargen- und blätter sind oberflächenfertig auf die Baustelle zu liefern, RAL-Farbton n. Angabe ARCH

Die Türelemente werden in Sichtbetonwände eingebaut. Das Abfugen der Türzargen, dreiseitig, band- und gegenbandseitig erfolgt durch den AN und ist in die Einheitspreise mit einzukalkulieren.

Die Fertigung der Türen erfolgt nach Aufmaß vor Ort.

Anforderungen an Türelemente und deren Ausstattung
gem. ZTV Metallbauarbeiten

Einbau und Ausführung siehe auch Türliste und Detailzeichnungen:

- DT 39994 M-MZH-Türliste Rohrrahmentüren

- DT 53201 Rohrrahmentür T-S.-1.V05.2-1_ V08-1
- DT 53202 Rohrrahmentür T-S.-1.V06-1_ V07-1
- DT 53203 Rohrrahmentür T-S.-1.V02-2_ V02-3
- DT 53204 Rohrrahmentür T-S.-1.01-1
- DT 53205 Rohrrahmentür T-S.-1.V02-1
- DT 53206 Rohrrahmentür T-S.-1.V05.1-1
- DT 53207 Rohrrahmentür T-S.-1.07-1
- DT 53208 Rohrrahmentür T-S.-1.07-1 Grundriss_Schnitt
- DT 53209 Rohrrahmentür T-S.0.02.1-1
- DT 53210 Rohrrahmentür T-S.0.08.1-1
- DT 53211 Rohrrahmentür T-S.1.V01-1
- DT 53212 Rohrrahmentür T-S.1.V03-1
- DT 53215 Rohrrahmentür T-S.-1.V12 _ V13-AT15

- DT 53100 Rohrrahmentür T-M.-1.V02-5
- DT 53101 Rohrrahmentür T-M.-1.V02-1 Schleuse

- DT 54100 Innenfenster MZW-Halle

*Hinweis: UNTERGESCHOSS*

**02.1 RR; Stahl; 1,60/2,55; 1,5-fl.; T30-RS**
*** Bezugsbeschreibung
Rohrrahmentür, Stahl, B 1,60m x H 2,55m, T30-RS, im Innenbereich, herstellen, liefern und einbauen

Brandschutzanforderung: T30-RS

li. Durchgang Gehflügel:  ≥ 90 cm -> Fluchtweg
Breite Standflügel: mind. 40 cm

Ausführung:  1,5-flgl.
Aufschlag:  DIN links/rechts gem. Türliste
Rohbau-Maße:  B x H = 1600 x 2550 mm ab OK FFB

Anschlussbauteil:  Stahlbeton im Sichtbereich, 250mm

Barrierefreiheit:  nach DIN18040, Bodenanschluss
  schwellenfrei

Bänder:  3D-Rollenbänder, Edelstahl
Türblatt/ Zarge:  Oberfläche: Stahl,
  RAL- Farbton n. Angabe ARCH

Türgarnitur/ Beschläge:  Drücker-Drücker, Falztreibriegel
Schloss:  Motorschloss
Panikfunktion:  (E)
Türschließer/ Antrieb:  Standflügel: OTS aufgesetzt mit
  Öffnungsbegrenzung und
  Feststellung > 90°,

  Gehflügel: Drehtürantrieb,
  mit Feststellung > 90°
  Hinweis: kraftlose Betätigung der Tür
  im Betrieb!

  mit Schließfolgeregelung einschl.
  Mitnehmerklappe

Zubehör:  Sturzmelder, 2x Deckenmelder,
  Unterbrechungstaster,
  2x Laserscan Schwenkbereich
  beidseitig Gehflügel

Türkomponenten wie Wandleser, Türtaster, Fluchttürterminal Leistung AN Elektro

einschließlich Verkabelung der Türkomponenten mit entsprechenden Kabelüberlängen bis Übergabedose

Türnummer: T-M.-1.V.02-1

Anschlüsse seitlich / Sockel / Sturz
siehe auch Detail DT 53101 Rohrrahmentür T.M.-1V02-1 Schleuse

Einbaubereich: Untergeschoss Mensa
Menge: 1,000 St

**02.2 RR; Stahl; 2,00/2,55; 1,5-fl.; T30-RS**
*** wie Position 02.1
- Rohbau-Maße: B x H = 2000 x 2550 mm ab OK FFB

- Breite Standflügel: ca. 84 cm

Türnummer: T-M.-1.V.02-1

Anschlüsse seitlich / Sockel / Sturz
siehe auch Detail DT 53205 Rohrrahmentür T.S.-1.V02-1

Einbaubereich: Untergeschoss Mehrzweckhalle
Menge: 1,000 St

**02.3 RR; Stahl; 1,60/2,55; 1-fl.; mit Seitenteil; T30-RS**
Rohrrahmentür, Stahl, B 1,60m x H 2,55m, T30-RS, mit Seitenteil, im Innenbereich, herstellen, liefern und einbauen

Brandschutzanforderung: T30-RS

li. Durchgang Gehflügel:  ≥ 90 cm -> Fluchtweg
Seitenteil:  1x Festverglasung, gem Zulassung
  Breite = 51,5cm

Ausführung:  1-flgl.
Aufschlag:  DIN links/rechts gem. Türliste
Rohbau-Maße:  B x H = 1600 x 2550 mm ab OK FFB

Anschlussbauteile:  Stahlbeton im Sichtbereich, 250mm
  Bodenbelag, Baustoffklasse mind. A2

Barrierefreiheit:  nach DIN18040, Bodenanschluss
  schwellenfrei

Bänder:  3D-Rollenbänder, Edelstahl
Türblatt/ Zarge:  Oberfläche: Stahl,
  RAL- Farbton n. Angabe ARCH
Bodendichtung:  gem. Zulassung

Türgarnitur/ Beschläge:  elektrischer Turbeschlag,
  -> Leistung AN Elektro
Schloss:  FRS
Panikfunktion:  (E)
Türschließer:  OTS aufgesetzt,
  mit Öffnungsbegrenzung > 90°,
  mit Feststellfunktion

Zubehör:  Sturzmelder, 2x Deckenmelder
  Unterbrechungstaster

einschließlich Verkabelung der Türkomponenten mit entsprechenden Kabelüberlängen bis Übergabedose

Schwellenkonstruktion/ Befestigung Seitenteil auf Rohboden in separater Position

Türnummer: T-M.-1.V.02-5

Anschlüsse seitlich / Sockel / Sturz
siehe auch Detail DT 53100 Rohrrahmentür T.M.-1V02-5

Einbaubereich: Untergeschoss Mensa
Menge: 1,000 St

**02.4 RR; Stahl; 2,475/2,55; 2-fl.; T30-RS**
*** Bezugsbeschreibung
Rohrrahmentür, Stahl, B 2,475m x H 2,55m, T30-RS, im Innenbereich, herstellen, liefern und einbauen

Brandschutzanforderung: T30-RS

li. Durchgang
Geh- und Standflügel:  ≥ 120 cm -> Fluchtweg
  (Gehflügel jedoch mind. 90 cm)

Ausführung:  2-flgl.
Aufschlag:  DIN links/rechts gem. Türliste
Rohbau-Maße:  B x H = 2475 x 2550 mm ab OK FFB

Anschlussbauteil:  Stahlbeton im Sichtbereich, 250mm

Barrierefreiheit:  nach DIN18040, Bodenanschluss
  schwellenfrei

Bänder:  3D-Rollenbänder, Edelstahl
Türblatt/ Zarge:  Oberfläche: Stahl,
  RAL- Farbton n. Angabe ARCH

Bodendichtung:  gem. Zulassung

Türgarnitur/ Beschläge:  Panik- Treibriegel (Standflügel),
  Anti- Panik Gegenkasten
  elektronischer Türbeschlag
  -> Leistung AN Elektro
Schloss:  SFS
Panikfunktion:  (E)
Türschließer:  OTS aufgesetzt,
  mit Öffnungsbegrenzer > 90°,
  mit elektrischer integrierter
  Feststellfunktion,
  Schließfolgeregelung
  einschl. Mitnehmerklappe

Zubehör:  Sturzmelder, Unterbrechungstaster

einschließlich Verkabelung der Türkomponenten mit entsprechenden Kabelüberlängen bis Übergabedose

Türnummer: T-S.-1.01-1

Anschlüsse seitlich / Sockel / Sturz
siehe auch Detail DT 53204 Rohrrahmentür T.S.-1.01-1

Einbaubereich: Untergeschoss Mehrzweckhalle
Menge: 1,000 St

**02.5 RR; Stahl; 2,00/2,55; 2-fl.; T30-RS**
*** wie Position 02.4
- Rohbau-Maße: B x H = 2000 x 2550 mm ab OK FFB

- Zubehör: zusätzl. 2x Deckenmelder (wg. Sturzhöhe ≥ 1,00m)

Türnummern: T-S.-V.02-2, T-S.-V.02-3

Anschlüsse seitlich / Sockel / Sturz
siehe auch Detail DT 53203 Rohrrahmentür T.S.-V.02-2/ V02-3

Einbaubereich: Untergeschoss Mehrzweckhalle
Menge: 2,000 St

**02.6 Glaswand mit RR; Stahl; 7,525/2,55; 1-fl.; T90-RS**
Glaswand mit Rohrrahmentür, Stahl, B 7,525m x H 2,55m, T90-RS, im Innenbereich, herstellen, liefern und einbauen

Brandschutzanforderung: T90-RS

li. Durchgang Gehflügel:  ≥ 90 cm -> Fluchtweg
Glasfelder:  5x Festverglasung, gem. Zulassung
  Breiten bis 1,275m (Achsmaß)

Ausführung:  1-flgl., in Glaswand
Aufschlag:  DIN links/rechts gem. Türliste
Rohbau-Maße:  B x H = 7525 x 2550 mm ab OK FFB

Anschlussbauteil:  Stahlbeton im Sichtbereich, 250mm

Barrierefreiheit:  nach DIN18040, Bodenanschluss
  schwellenfrei

Bänder:  3D-Rollenbänder, Edelstahl
Türblatt/ Zarge:  Oberfläche: Stahl,
  RAL- Farbton n. Angabe ARCH
Bodendichtung:  gem. Zulassung

Türgarnitur:  elektronischer Türbeschlag
  -> Leistung AN Elektro
Schloss:  SVS
Panikfunktion:  (E)
Türschließer:  OTS aufgesetzt,
  mit Öffnungsbegrenzer > 90°,

Zubehör:  Sturzmelder

statische Verstärkungen der Glaswand, sowie Schwellenkonstruktion, siehe separate Position

Türelement/ Türnummer: T-S.-1.07-1

Anschlüsse seitlich / Sockel / Sturz
siehe auch Detail DT 53208 Rohrrahmentür T-S.-1.07-1 Grundriss_Schnitt, DT 53207 Rohrrahmentür T-S.-1.07-1 Ansicht

Einbaubereich: Untergeschoss Mehrzweckhalle
Menge: 1,000 St

**02.7 Glaswand RR, Stahl, stat. Verstärkungen**
stat. Rohrrahmen- Verstärkungen, Abmessungen ca. 50/30/3mm für vorbeschriebene Glaswand mit Rohrrahmentür

vor vertikalen RR- Profilen Festverglasung (6 Stück)

einschließlich statische Berechnung
Menge: 1,000 St

**02.8 RR; Stahl; 1,80/2,55; 1-fl.; mit Seitenteil; T90-RS**
Rohrrahmentür, Stahl, B 1,80m x H 2,55m, T90-RS, mit Seitenteil, im Innenbereich, herstellen, liefern und einbauen

Brandschutzanforderung: T90-RS

li. Durchgang Gehflügel:  ≥ 120 cm -> Fluchtweg

Seitenteil:  1x Festverglasung, gem Zulasssung
  Breite = 41 cm

Ausführung:  1-flgl., mit Seitenteil
Aufschlag:  DIN links/rechts gem. Türliste
Rohbau-Maße:  B x H = 1800 x 2550 mm ab OK FFB

Anschlussbauteil:  Stahlbeton im Sichtbereich, 300mm

Barrierefreiheit:  nach DIN18040, Bodenanschluss
  schwellenfrei

Bänder:  3D-Rollenbänder, Edelstahl
Türblatt/ Zarge:  Oberfläche: Stahl
  RAL- Farbton n. Angabe ARCH
  Hinweis: keine Zylinderbohrung

Bodendichtung:  gem. Zulassung

Türgarnitur:  Drücker-Drücker
Schloss:  Fallenschloss
Panikfunktion:  keine
Türschließer:  OTS aufgesetzt

Feststellfunktion:  elektromagnetische Feststellung
  mit Haftmagnet, einschl. Anker an
  Wand

Zubehör:  Sturzmelder, Unterbrechungstaster

einschließlich Verkabelung der Türkomponenten mit entsprechenden Kabelüberlängen bis Übergabedose

Hinweis: Kabelübergabe Elektromagnet trennbar!

Schwellenkonstruktion in separate Position

Türnummer: T-S.-1.V.05.1-1

Anschlüsse seitlich / Sockel / Sturz
siehe auch Detail DT 53206 Rohrrahmentür T.S.-1.V05.1-1

Einbaubereich: Untergeschoss Mehrzweckhalle
Menge: 1,000 St

**02.9 RR; Stahl; 1,80/2,55; 1-fl.; mit Seitenteil; RS**
Rohrrahmentür, Stahl, B 1,80m x H 2,55m, RS, mit Seitenteil, im Innenbereich, herstellen, liefern und einbauen

Brandschutzanforderung: RS

li. Durchgang Gehflügel:  ≥ 120 cm -> Fluchtweg
Seitenteil:  1x Festverglasung, gem. Zulassung,
  Breite = 42,5 cm

Ausführung:  1-flgl., mit Seitenteil
Aufschlag:  DIN links/rechts gem. Türliste
Rohbau-Maße:  B x H = 1800 x 2550 mm ab OK FFB

Anschlussbauteil:  Stahlbeton im Sichtbereich, 250mm

Barrierefreiheit:  nach DIN18040, Bodenanschluss
  schwellenfrei

Bänder:  3D-Rollenbänder, Edelstahl
Türblatt/ Zarge:  Oberfläche: Stahl,
  RAL- Farbton n. Angabe ARCH
  Hinweis: keine Zylinderbohrung

Bodendichtung:  gem. Zulassung

Türgarnitur:  Drücker-Drücker
Schloss:  Fallenschloss
Panikfunktion:  keine
Türschließer:  OTS aufgesetzt

Feststellfunktion:  elektromagnetische Feststellung
  mit Haftmagnet, einschl. Anker an
  Wand

Zubehör:  Sturzmelder, Unterbrechungstaster

einschließlich Verkabelung der Türkomponenten mit entsprechenden Kabelüberlängen bis Übergabedose

Hinweis: Kabelübergabe Elektromagnet trennbar!

Schwellenkonstruktion unter Seitenteil in separate Position

Türnummer: T-S.-1.V.05.1-1, T-S.-1.V.08-1

Anschlüsse seitlich / Sockel / Sturz
siehe auch Detail DT 53201 Rohrrahmentür T.S.-1.V05.1-1/ V08-1

Einbaubereich: Untergeschoss Mehrzweckhalle
Menge: 2,000 St

**02.10 RR; Stahl; 2,50/2,55; 1-fl.; mit Seitenteil; T30-RS**
Rohrrahmentür, Stahl, B 2,50m x H 2,55m, T30-RS, mit Seitenteil, im Innenbereich, herstellen, liefern und einbauen

Brandschutzanforderung: T30-RS

li. Durchgang Gehflügel:  ≥ 120 cm -> Fluchtweg
Seitenteil:  1x Festverglasung, gem. Zulassung
  Breite 108 cm

Ausführung:  1-flgl., mit Seitenteil
Aufschlag:  DIN links/rechts gem. Türliste
Rohbau-Maße:  B x H = 2500 x 2550 mm ab OK FFB

Anschlussbauteil:  Stahlbeton im Sichtbereich, 250mm

Barrierefreiheit:  nach DIN18040, Bodenanschluss
  schwellenfrei

Bänder:  3D-Rollenbänder, Edelstahl
Türblatt/ Zarge:  Oberfläche: Stahl,
  RAL- Farbton n. Angabe ARCH
  Hinweis: keine Zylinderbohrung

Bodendichtung:  gem. Zulassung

Türgarnitur/ Beschläge:  Drücker-Drücker
Schloss:  Fallenschloss
Panikfunktion:  keine
Türschließer:  OTS aufgesetzt mit

Feststellfunktion:  elektromagnetische Feststellung
  mit Haftmagnet, einschl. Anker an
  Wand

Zubehör:  Sturzmelder, Unterbrechungstaster

einschließlich Verkabelung der Türkomponenten mit entsprechenden Kabelüberlängen bis Übergabedose

Hinweis: Kabelübergabe Elektromagnet trennbar!

Schwellenkonstruktion/ Befestigung Seitenteil auf Rohboden in separater Position

Türnummer: T-S.-1.V.06-1, T-S.-1.V.07-1

Anschlüsse seitlich / Sockel / Sturz
siehe auch Detail DT 53202 Rohrrahmentür T.S.-1.V05.1-1

Einbaubereich: Untergeschoss Mehrzweckhalle
Menge: 2,000 St

**02.11 RR; Stahl; 1,50/2,55; 1-fl. - AT**
Rohrrahmentür, Stahl, B 1,50m x H 2,55m,
im Außenbereich, herstellen, liefern und einbauen

Brandschutzanforderung: ohne

Wärmedämmung:  Ud-Wert = mind. 1,2 W/m2K

li. Durchgang Gehflügel:  ≥ 120 cm -> Fluchtweg

Ausführung:  1-flgl.
Aufschlag:  DIN links/rechts gem. Türliste
Rohbau-Maße:  B x H = 1500 x 2550 mm ab OK FFB

Anschlussbauteile:  Stahlbeton im Sichtbereich
  (Anschlag von Außen)

Barrierefreiheit:  nach DIN18040, Bodenanschluss
  schwellenfrei

Bänder:  3D-Rollenbänder, Edelstahl
Türblatt/ Zarge:  Oberfläche: Stahl,
  RAL- Farbton n. Angabe ARCH
  Hinweis: ohne Zylinderbohrung
Bodendichtung:  gem. Zulassung

Türgarnitur:  Drücker-Drücker
Schloss:  FRS
Panikfunktion:  keine

Zubehör:  Reedkontakt, Blindzylinder

Anschluss seitlich/ oben:
gem. Zulassung, Anschlag von Außen an Stb-Wand,
einschließlich Herstellen eines dreiseitigen umlaufend  luftdichten Anschlusses, einschließlich erforderlicher Befestigungswinkel, thermisch entkoppelt, einschließlich Folie diffusionsoffen

Schwellenkonstruktion/ Anschluss unten:
bestehend aus Bodeneinstandsprofil, wärmegedämmt, Abmessungen ca. 85x150mm, Befestigung auf dem Rohboden
Schutzblech aus Alu, d=1,5mm, 2-fach gekantet, Abwicklung ca. 100mm
Türschwelle, thermisch getrennt,
Anschluss an Schwellenkonstruktion auf Rohboden mit diffusionsoffener Folie, Überlappung mind. 10cm

Türnummer: T-M.-1.V12-AT15, T-M.-1.V13-AT15

Anschlüsse seitlich / Sockel / Sturz
siehe auch Detail DT 53215 Rohrrahmentür T-M.-1.V12-AT15/ V13-AT15

Einbaubereich: Untergeschoss Mehrzweckhalle
Menge: 2,000 St

*Hinweis: ERDGESCHOSS*

**02.12 RR; Stahl; 1,25/2,50; 1-fl.; T30-RS**
Rohrrahmentür, Stahl, B 1,25m x H 2,50m, T30-RS, im Innenbereich, herstellen, liefern und einbauen

Brandschutzanforderung: T30-RS

li. Durchgang Gehflügel:  ≥ 90 cm -> Fluchtweg

Ausführung:  1-flgl.
Aufschlag:  DIN links/rechts gem. Türliste
Rohbau-Maße:  B x H = 1250 x 2500 mm ab OK FFB

Anschlussbauteile:  Stahlbeton im Sichtbereich, 300mm
  Anschlag von Außen

Barrierefreiheit:  nach DIN18040, Bodenanschluss
  schwellenfrei

Bänder:  3D-Rollenbänder, Edelstahl
Türblatt/ Zarge:  Oberfläche: Stahl,
  RAL- Farbton n. Angabe ARCH

Bodendichtung:  gem. Zulassung

Türgarnitur/ Beschläge:  elektronischer Türbeschlag
  -> Leistung AN Elektro
Schloss:  SFS
Panikfunktion:  keine
Türschließer:  OTS aufgesetzt,
  mit Öffnungsbegrenzung

Wandanschlüsse:
gem. Zulassung,  Anschlag von Außen an Stb-Wand, einschließlich erforderlicher Befestigungswinkel, Abdeckblech, Stahl, verzinkt, d=1,5mm, 3-fach gekantet, an Befestigungswinkel geschweißt, ausgefüllt mit Mineralwolle nicht brennbar, einschl. Abstandhalter, einschl. Verfüllmaterial nicht brennbar, 3-seitig an Fugen

Türnummer: T-S.-0.02.1-1

Anschlüsse seitlich / Sockel / Sturz
siehe auch Detail DT 53209 Rohrrahmentür T-S.-0.02.1-1

Einbaubereich: Erdgeschoss Mehrzweckhalle
Menge: 1,000 St

**02.13 RR; Stahl; 2,155/3,39; 2-fl.; mit Oberlicht; T90-RS**
Rohrrahmentür, Stahl, B 2,155m x H 3,39m, T90-RS, mit Oberlicht, im Innenbereich, herstellen, liefern und einbauen

Brandschutzanforderung: T90-RS
Schallschutzanforderung: 37db

li. Durchgang
Geh- und Standflügel:  ≥ 120 cm -> Fluchtweg
  (Gehflügel jedoch mind. 90 cm)

Oberlicht:  1x Festverglasung, gem Zulassung
  Höhe = 99cm

Ausführung:  2-flgl., mit Oberlicht
Aufschlag:  DIN links/rechts gem. Türliste
Rohbau-Maße:  B x H = 2155 x 3390 mm ab OK FFB

Anschlussbauteil:  Stahlbeton im Sichtbereich, 350mm
  Befestigung in Stb-Wandaussparung

Barrierefreiheit:  nach DIN18040, Bodenanschluss
  schwellenfrei

Bänder:  3D-Rollenbänder, Edelstahl
Türblatt/ Zarge:  Oberfläche: Stahl,
  RAL- Farbton n. Angabe ARCH

Bodendichtung:  gem. Zulassung

Türgarnitur/ Beschläge:  Drücker-Drücker, aufgesetzter Panik-
  Treibriegel, Antipanik Gegenkasten
Schloss:  FRS
Panikfunktion:  (E)
Türschließer:  OTS aufgesetzt mit
  Öffnungsbegrenzung,
  mit integrierter Freilauffunktion (FL)
  und Feststellung (FS),
  Schließfolgeregelung
  einschl. Mitnehmerklappe

Zubehör:  Blindzylinder,
  Sturzmelder, 2x Deckenmelder,
  Unterbrechungstaster

einschließlich Profilverbreiterung seitlich

einschließlich Verkabelung der Türkomponenten mit entsprechenden Kabelüberlängen bis Übergabedose

Türnummer: T-S.-0.0.08.1-1

Anschlüsse seitlich / Sockel / Sturz
siehe auch Detail DT 53210 Rohrrahmentür T-S.-0.0.08.1-1

Einbaubereich: Erdgeschoss Mehrzweckhalle
Menge: 1,000 St

*Hinweis: 1. OBERGESCHOSS*

**02.14 RR; Stahl; 2,40/3,50; 1-fl.; mit Seitenteil; mit Oberlicht; T30-RS**
Rohrrahmentür, Stahl, B 2,40m x H 3,50m, T30-RS, mit Seitenteil, mit Oberlicht, im Innenbereich, herstellen, liefern und einbauen

Brandschutzanforderung: T30-RS

li. Durchgang Gehflügel:  ≥ 90 cm -> Fluchtweg

Seitenteil:  1x Festverglasung, gem. Zulassung
  Breite = 92,5cm
Oberlicht:  1x Festverglasung, gem. Zulassung,
  Höhe= 110,0cm

Ausführung:  1-flgl., mit Seitenteil und Oberlicht
Aufschlag:  DIN links/rechts gem. Türliste
Rohbau-Maße:  B x H = 2400 x 3500mm ab OK FFB

Anschlussbauteil:  Stahlbeton im Sichtbereich, 250mm

Barrierefreiheit:  nach DIN18040, Bodenanschluss
  schwellenfrei

Bänder:  3D-Rollenbänder, Edelstahl
Türblatt/ Zarge:  Oberfläche: Stahl,
  RAL- Farbton n. Angabe ARCH

Bodendichtung:  gem. Zulassung

Türgarnitur:  elektronischer Türbeschlag
  -> Leistung Elektro
Schloss:  SFS
Panikfunktion:  (E)
Türschließer:  OTS aufgesetzt,
  mit Öffnungsbegrenzung,
  mit integrierter Freilauffunktion (FL)
  und Feststellung (FS)

Zubehör:  Sturzmelder, 2x Deckenmelder
  Unterbrechungstaster,
  Fluchttürwächter (1x)

einschließlich Verkabelung der Türkomponenten mit entsprechenden Kabelüberlängen bis Übergabedose

Schwellenkonstruktion/ Befestigung Seitenteil auf Rohboden in separater Position

Türnummer: T-S.-1.V01-1, T-S.-1.V03-1

Anschlüsse seitlich / Sockel / Sturz
siehe auch Detail DT 53211 Rohrrahmentür T-S.-1.V01-1 und
DT 53212 Rohrrahmentür T-S.-1.V03-1

Einbaubereich: 1.Obergeschoss Mehrzweckhalle
Menge: 2,000 St

**02.15 RR Festverglasung; Stahl; 1,60/1,70; F90**
Innenfenster als Rohrrahmen- Festverglasung, Stahl,
B 1,60m x H 1,70m, F90, im Innenbereich, herstellen, liefern und einbauen

Brandschutzanforderung: F90

Absturzsicherheit:  Kat. A, gem. DIN 18008-4

Anschlussbauteil:  Stahlbeton im Sichtbereich, 350mm

Ausführung:  1x Festverglasung, einschließlich
  statischer Berechnung der
  Glasscheiben
Rohbau-Maße:  B x H = 1600 x 1700 mm ab OK FFB

Rohrahmen:  Oberfläche: Stahl,
  RAL- Farbton n. Angabe ARCH

Anschlüsse seitlich / Sockel / Sturz
siehe auch Detail DT 54100 Innenfenster MZW-Halle

Einbaubereich: 1.Obergeschoss Mehrzweckhalle (zwischen Foyer und Halle)
Menge: 1,000 St

**02.16 Schwellenkonstruktion Seitenteil T-30-RS- Innentüren**
*** Bezugsbeschreibung
Schwellenkonstruktion im Bereich feststehender Seitenteile von T30-RS- Innentüren bestehend aus:

-  l-förmige Konsole, 160x50x4mm, beidseitig und punktuell auf
  Rohboden aus Stahlbeton befestigt, Anzahl nach stat.
  Erfordernis, zur Aufnahme von

- 1x Stahlrohr- Profil, quadratisch, 50x50mm, d=3mm,
  durchlaufend montiert

- 1x Unterlegblech, verzinkt, Breite ca. 80mm

zu überbrückende Höhe: 200mm (OK Rohbau zu OK FFB)

einschließlich aller erforderlichen Befestigungsmittel

betrifft Innentüren mit den Türnummern:

- T-M.-1.V02-5
- T-S.-1.V06-1
- T-S.-1.V07-1
- T-S.1.V01-1
- T-S.1.V03-1

Abrechnung in Laufmeter Schwellenkonstruktion

siehe auch Beispieldetail DT53201
Menge: 4,700 m

**02.17 Schwellenkonstruktion Seitenteil RS- Innentüren**
*** wie Position 02.16
Schwellenkonstruktion im Bereich feststehender Seitenteile von RS- Innentüren

betrifft Innentürelemente mit den Türnummern:

- T-S.-1.V05.2-1
- T-S.-1.V08-1

Abrechnung in Laufmeter Schwellenkonstruktion
Menge: 0,850 m

**02.18 Schwellenkonstruktion Seitenteil, Türöffnung T-90-RS- Innentüren**
Schwellenkonstruktion im Bereich feststehender Seitenteile und im Bereich der Türöffnungen von T90-RS- Innentürelementen,
bestehend aus:

-  l-förmige Konsole, 160x50x4mm, beidseitig punktuell
  auf Rohboden aus Stahlbeton befestigt, Anzahl nach stat.
  Erfordernis, zur Aufnahme von

- 1x Stahlrohr Profil, rechteckig, 55x50, d= 3mm,
  mit Gipskarton-Feuerschutzplatte gefüllt

- 1x Unterlegblech, verzinkt, Breite ca. 80mm

- mit 1x Edelstahlblech, 5mm, matt, geschliffen,
  Breiten: 1,20m, 1,39m, als FFB-bündige Flachschwelle
  im Bereich der Türöffnungen (unter Türblatt)

zu überbrückende Höhe: 200mm (OK Rohbau zu OK FFB)

einschließlich aller erforderlichen Befestigungsmittel

betrifft Innentürelemente mit den Türnummern:

- T-S.-1.07-1 (Glaswand mit 1-flügeliger Tür)
- T.S.-1.V05.1-1 (1-flügelige Tür mit Seitenteil)

Abrechnung in Laufmeter Schwellenkonstruktion

siehe auch Beispieldetail DT53206
Menge: 9,325 m

**02.19 Zulage für l-förmige Konsole durchgehende Ausführung**
Zulage zu vorbeschriebener Konsole 160x50x4mm als Teil der Schwellenkonstruktion von T90-RS Türen für einseitig durchgehende Ausführung

Einbaubereich: durchgehende Montage gegen Hohlraumdeckenaufbau Konditionraum

siehe auch Detail DT53208
Menge: 7,530 m

**02.20 Wandstopper**
Wandstopper Edelstahl/ Gummikappe
- Zylinder aus Edelstahl auf Grundplatte
- Oberfläche: matt gebürstet
- mit schwarzer Gummikappe
- Grundplatte: Ø 49 mm
- Zylinder: Länge 45 mm
- Gummikappe: Ø 34 mm
- nicht sichtbar an der Wand befestigt
- Untergrund Beton
- einschließlich Dübelbefestigung, korrosionsbeständig
Menge: 3,000 St

**02.21 Bodenstopper**
Bodenstopper Edelstahl/ Gummikappe
- Zylinder aus Edelstahl auf Grundplatte
- Oberfläche: matt gebürstet
- mit schwarzer Gummikappe
- Grundplatte: Ø 49 mm
- Zylinder: Länge 45 mm
- Gummikappe: Ø 34 mm
- nicht sichtbar auf dem Boden befestigt
- Untergrund Beton, Pflasterbelag, Betonwerksteinplatten
- einschließlich Dübelbefestigung, korrosionsbeständig
Menge: 5,000 St

**02.22 Realisierung Schnittstelle AN Elektro**
Realisierung der Schnittstelle zu AN Elektro
einschließlich erforderlicher Abstimmungen

Abrechnung pro Tür und Kabelübergabepunkt zu AN Elektro

siehe auch beigefügtes Dokument "Schnittstellen Türen"
siehe Angaben ZTV Metallbauarbeiten
Menge: 14,000 St

**02.23 Vorrichtung für elektronischen Türbeschlag**
Vorrichtung der Türblätter zum bauseitigen Einbau eines elektronischen Türbeschlags

Herstellen der erforderlichen Bohrungen zur Befestigung des elektronischen Türbeschlags gemäß Herstellerangaben und der beigefügten Bohrschablone (A= Drückerachse).

Umfang je Türblatt (beidseitig):
- 1 Bohrung à Ø13 mm
- 2 Bohrungen à Ø9 mm

Die Bohrungen sind bis zur Schlosstasche herzustellen; ein vollständiges Durchbohren des Türblattes ist unzulässig.

Die Arbeiten sind vor Einbau des Einsteckschlosses auszuführen, um Beschädigungen zu vermeiden.

Abstimmung und Koordination mit der ausführenden Firma für den elektronischen Türbeschlag sind im EP einzukalkulieren

Abrechnung nach Stückzahl der vorgerichteten Türblätter

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Menge: 8,000 St

### Titel 03 Rollgittertor, Schiebetore

*Hinweis: Hinweis Ausführung Rollgittertor*
Zur Ausführung soll ein Rollgittertor mit Nebentür als Zufahrt zum Gebäudeteil Tiefgarage kommen.

Die Fertigung des Rollgittertors erfolgt nach Aufmaß vor Ort.

Ausführung gemäß den Herstellervorgaben (Verarbeitungsrichtlinien)

Einbau und Ausführung siehe auch Detailzeichnungen:

- DT 35201 Rollgittertor

**03.1 Rollgittertor 6,00m x 2,40m**
Rollgittertor
aus leichter Aluminium- Gitterkonstruktion
liefern und betriebsfertig montieren
gemäß folgender Beschreibung:

Abmessungen Tor:
B x H = 6,00m x 2,40m
(lichte Duchfahrtsöffnung/ Rohbauöffnung)

Rollgitterbehang:
leichter Wabengitterbehang, Aluminium walzblank, Profilhöhe ca. 80mm, über verstärkte Wabenverbindungen, Edelstahl miteinander verbunden, zusätzlicher Durchgreifschutz durch Querstäbe, Edelstahl, Ausführung mit Auszugsicherung

Bodenabschluss:
aus doppelwandigem biegesteifen Aluminium als Strangpressprofil

Torführung:
stranggepresste Aluminium-Führungsschienen mit leisem Torlauf und Federkammer, befestigt an Stahl- Rechteckrohr (siehe nachfolgende Position) durch Schraubverbindungen

Beschläge:
Befestigung der Stahlrohrwelle über Tragkonsolenkonstruktion am Stb- Sturz, Verdübelung mit Schwerlastankern

Abtrieb:
Wellenantrieb, 230-240V / 50/60 Hz / Schutzart IP65
mit Eingreifschutz für Rolltore bis 2500mm Torhöhe

Verkleidung/ Blenden:
Ausführung mit Behangverkleidung im Sturzbereich
Ausführung mit Antriebverkleidung
Oberfläche, Aluminium walzblank

Steuerung/ Impulsgeber:
- Öffnen und Schließen durch mehrere externe Impulse, wie Sprechanlage, Schranke, Induktionschleife, Wochenzeitschaltuhr (siehe nachfolgende Position)
-> Abstimmung mit AN Elektro erforderlich

Zubehör: Notentriegelung Innen, Lichtsignal bei Öffnen und Schließen

Befestigungsuntergrund:
Stb- Sturz oben, Stahl- Rechteckrohre seitlich (siehe nachfolgende Position)

Montage:
fachgerechte Montage der Rollgitteranlage mit Einstell-/ Justierarbeiten und Probelauf, einschließlich Verkabelung mit E- Installation der Motoranschluss- und Steuerleitung, einschließlich erforderlicher Abstimmungen mit AN ELT

einschließlich aller erforderlichen Bohrungen, Befestiguungs- und Verbindungsmittel, Hebehilfen, Montageunterstützungen und Gerüste

Ausführung gemäß Detail:
- DT 25215 Rollgittertor
Menge: 1,000 St

**03.2 Rollgittertor Nebentür 1-flügelig**
Tür, 1-flügelig, Alu- Rahmenkonstruktion, Bautiefe 60mm,
als Nebentür zu vorbeschriebenen Rollgittertor herstellen, liefern, einbauen

Abmessungen:
B x H = 1,025 x 2,40m -> Rohbaumaße
(lichte Durchgangsbreite mind. 80cm)

Bodeneinstand: ohne Bodeneinstand

Türblattrahmen und Zarge: aus stranggepressten Alu-Profilen, Bautiefe ca. 60mm, Rahmen vorgerichtet für digitalen Profilzylinder
Türfüllung: Wabengitterbehang, Aluminium, Ausführung analog vorbeschriebener Rollgitterbehang, mit zusätzlicher vollflächiger Kunststoffscheibe innenseitig als vollflächiger Durchgreifschutz

Türbeschlag: Drücker/ Knauf
Schloss: mit Antipanikfunktion
Rollenbänder: Edelstahl, dreidimensional verstellbar
Türschließer: OTS aufgesetzt, mit hydraulischer Öffnung auf Bandgegenseite

Befestigungsuntergrund:
- Stb- Sturz oben, Stahl- Rechteckrohre/ Stb- Wand seitlich (siehe nachfolgende Position)

Ausführung gemäß Detail:
- DT 25215 Rollgittertor
Menge: 1,000 St

**03.3 digitale Wochenzeitschaltuhr**
digitale Wochenzeitschaltuhr in separatem Zusatzgehäuse zu vorbeschriebenen Rollgittertor liefern und funktionsfertig montieren

Die Schaltuhr kann über einen potentialfreien Kontakt Befehlsgeräte zu- oder ausschalten.

Sommer-/ Winterzeit umschaltbar, Handschaltung: Automatikbetrieb, Schaltungsvorwahl Dauer Ein/ Dauer Aus

Schutzart: IP 65
Menge: 1,000 St

**03.4 Rollgittertor Anschlagrohr**
Rechteckrohr, Stahl, feuerverzinkt, 160x60mm, Höhe = 2,80m, einschließlich Kopf- und Fußplatte zur Montage an Stb-Schwelle/ Sturz, nach stat. Erfordernis
einschließlich Mörtelbett unter Fußplatte zum Toleranzausgleich

einschließlich Vorbohrungen für Montage nachbeschriebenen Stahlwinkels

als Anschlagrohr für die Montage vorbeschriebener Rollgitteranlage mit Nebentür
Menge: 2,000 St

**03.5 Rollgittertor L-Winkel**
L-Winkel, Stahl, feuerverzinkt, 60x70mm, Höhe = 2,40m
Montage seitlich an vorbeschriebenes Anschlagrohr
Menge: 1,000 St

**03.6 Verkehrszeichen, Nr. 265, Ø 420mm**
*** Bezugsbeschreibung
Verkehrszeichen aus Hart-Aluminium, Ø
Rückseite lackiert, in Farbton RAL 7043 Grau B nach DIN 6171
Vorderseite mit Reflexfolie in farbgebendem Verfahren nach DIN 6171-1 bedruckt mit transparentem Schutzfilm, UV-beständig, geeignet für den Außenbereich, spezifischer Rückstrahlwert: mind. RA2 liefern und montieren

Verkehrszeichen Nr. 265 gem. StVO
"Verbot für Fahrzeuge über die angegebene Höhe
einschließlich Ladung"
rund, Ø 420mm, Materialstärke 2mm
Bauart: Flachform

Befestigungsuntergrund:
Stb- Wand

Ausführung einschließlich aller erforderlichen Unterkonstruktionen, Bohrungen, Verbindungs- und Befestigungsmittel

Einbaubereich: Tiefgaragenabfahrt
Menge: 1,000 St

**03.7 Verkehrszeichen, Nr. 274-10, Ø 420mm**
*** wie Position 03.6
Verkehrzeichen Nr. 274-10 gem. StVO
"Zulässige Höchstgeschwindigkeit 10 km/h"
Menge: 1,000 St

**03.8 Verkehrszeichen, Nr. 267, Ø 420mm**
*** wie Position 03.6
Verkehrzeichen Nr. 267 gem. StVO
"Verbot der Einfahrt"
Menge: 1,000 St

**03.9 Verkehrszeichen, Nr. 314-50, 420x420mm**
*** wie Position 03.6
Verkehrzeichen Nr. 314-50 gem. StVO
"Parkhaus, Parkgarage"

rechteckig, 420x420mm
Menge: 1,000 St

*Hinweis: Hinweis Ausführung Schiebetore*
Zur Ausführung sollen zwei Feuerschutz- Schiebetore im Gebäudeteil Tiefgarage kommen.

Die Fertigung der Schiebetore erfolgt nach Aufmaß vor Ort.

Ausführung gemäß den Herstellervorgaben (Verarbeitungsrichtlinien)

Einbau und Ausführung siehe auch Detailzeichnungen:

- DT 35202 TG Schiebetor 1_20
- DT 35203 TG Schiebetor 1_5

**03.10 Feuer- und Rauchschutzschiebetor**
1-flügeliges, selbstschließendes Feuer- und Rauchschutzschiebetor, in Paneelbauweise,
mit 1x Schlupftür (separate Position), Offenhaltung über Haftmagnet, liefern und betriebsfertig montieren, gemäß folgender Beschreibung:

Schiebetor für Rohbauöffnung:
B x H = 6,25m x 2,30m
(Breite rauchdichte Öffnung = 7,67m)

Anforderungen Brandschutz:
feuerhemmend, dichtschließend

Torpaneele:
Bautiefe: ca. 72mm, Blechstärke ca. 1mm,
einzelne Paneelelemente mit Steckverbindung miteinander verbunden ohne sichtbare Schraubverbindungen und ohne Verbindungsschienen, Oberfläche: Stahlblech, verzinkt und pulverbeschichtet, RAL-Farbton nach Angabe ARCH,
Laufrichtung: horizontal

Beschläge Schiebetor:
Laufschiene mit asymmetrischer Laufschienengeometrie für präzise Torblattführung,
je Paneel kugelgelagerte Laufrollenpaare, Torblatt selbstschließend durch Schließgewicht,
hydraulischer Laufregler für konstante, stufenlose Schließgeschwindigkeit, Griffstange einseitig,
Befestigung der Laufschiene über punktuelle Stahlwinkel an Stb-Sturz, Anzahl und Abmessungen nach stat. Erfordernis,
Befestigung der Bodenführungsrolle und Bodenpuffer mit je einen Stahlwinkel an Stb-Wand, Abmessungen nach stat. Erfordernis

Zubehör:
Teleskopanker, Haftmagnet 24V DC,
Auflaufdämpfer,
2x Deckenmelder, Sturzmelder

Befestigungsuntergrund:
Stb- Sturz oben, Stb-Wände seitlich, Wandstärke 30cm

Montage:
fachgerechte Montage der Rollgitteranlage mit Einstell-/ Justierarbeiten und Probelauf, einschließlich Verkabelung mit entsprechenden Kabelüberlängen bis Übergabedose ELT, einschließlich erforderlicher Abstimmungen mit AN ELT

einschließlich aller erforderlichen Bohrungen, Befestigungs- und Verbindungsmittel, Hebehilfen, Montageunterstützungen und Gerüste

Ausführung gemäß Detail:
- DT 25202 TG Schiebetor 1:20
- DT 25203 TG Schiebetor 1:5
Menge: 2,000 St

**03.11 Feuer- und Rauchschutzschiebetor Schlupftür**
Tür, 1-flügelig, T30, dichtschließend, als Schlupftür in vorbeschriebenen Schiebetor herstellen, liefern, einbauen

lichte Durchgangsbreite mind. 0,80m
lichte Durchgangshöhe mind. 2,00m

Türblatt:
analog Schiebetorpaneele,
Oberfläche: Stahlblech, verzinkt und pulverbeschichtet
Einbau oberflächenbündig in Schiebetorelement

Beschläge Schlupftür (Fluchtweg):
schwellenlose Ausführung
Muscheldrücker/ Drücker in Edelstahl mit Panikgriff (in die Laibung öffnend)
Schloss: mit Antipanikfunktion
Türschließer: OTS aufgesetzt, mit hydraulischer Öffnung

Bodenabschluss:
rauchdicht, Anschluss an nachbeschriebenes Bodenbelagstrennprofil
Menge: 2,000 St

**03.12 Bodenbelagstrennprofil**
Bodenbelagstrennprofil, Stahlblech, feuerverzinkt, T-förmig,
B x H = 100x100mm, Länge= ca. 7,8m
zur Herstellung einer festen, glatten und nicht brennbaren Oberfläche zum rauchdichten Anschluss des Schiebetors, aufgeschraubt auf Plasterbelag

Ausführung gem. Detail DT 25203 TG Schiebetor 1:5
Menge: 7,800 m

**03.13 Rammschutzbügel**
Rammschutzbügel, Stahl, feuerverzinkt, Abmessungen: B x H = 1500 x 1200mm, Stahlrohr Ø 76mm
Montage mit Fußplatte auf Stb- Fundament nach stat. Erfordernis
Menge: 4,000 St

**03.14 Realisierung Schnittstelle AN Elektro**
Abrechnung pro Torelement und Kabelübergabepunkt ELT

siehe auch beigefügtes Dokument "Schnittstellen Türen"
Menge: 3,000 St

### Titel 04 Inbetriebnahme, Wartungsarbeiten

**04.1 Inbetriebnahme und Prüfung - Sachverständigerabnahme**
Prüfung und Inbetriebnahme aller in diesem Leistungsverzeichnis beschriebenen, sicherheitstechnischen Tür- und Toranlagen mit Zulassung gemäß SPrüfV durch einen Sachverständigen, einschließlich Ausstellung der notwendigen Bestätigungen, wie
- Bestätigung über die Wirksamkeit und Betriebssicherheit der Feuer- und Rauchabschlüsse
- Bestätigung über die Wirksamkeit und Betriebssicherheit der rauchmeldergesteuerten Feststellanlagen
- Übereinstimmungsbestätigung über den fachgerechten Einbau von Brandschutzverglasungen
- Übereinstimmungsbestätigungen über die eingebauten Türen, Gläser, etc.

Die vollständigen Unterlagen sind dem AG spätestens 2 Wochen vor der Abnahme vorzulegen.
Menge: 1,000 St

**04.2 Türanlagen - Wartungsarbeiten im 1. Jahr nach Abnahme**
*** Bedarfsposition mit GB
*** Bezugsbeschreibung
Wartungsarbeiten Türanlagen, für das 1. Jahr ab Abnahme, für alle im LV beschriebenen:
- Standardtüren mit/ohne Wärmeschutz
- Obentürschließer
- Türantriebssysteme und deren Zubehör
- Brandschutztüren
- Rauchschutztüren

Wartung gemäß Herstellervorgaben, die Wartung umfasst jedoch mindestens:

1. Allgemeine Sichtkontrolle:
   - allgemeiner Zustand
   - Brandschutzplakette
   - Kontrolle Lackierung/Oberfläche (z.B. Farbschäden)
   - Kontrolle der Verglasung (Einläufe im Glas, Glassprünge, etc.)
   - Kontrolle der Baufugen

- Funktionskontrolle:
  - Leichtgängigkeit
  - Überprüfung sämtlicher Verschraubungen an allen vorhanden Beschlagteilen
  - Alle Bänderfunktionen einschließlich erforderlicher Kontrollmessungen
  - Alle Schlossfunktionen einschließlich erforderlicher Kontrolmessungen
  - Alle Öffnungs- und Schließmittelfunktionen (Türschließer)
  - Elektrische Schließmittel (Antriebe)
  - Alle Funktionen der elektrischen Installation einschließlich erforderlichen Kontrolmessungen gemeinsam mit Elektrofachbetrieb
  - Sonstige Beschläge

- Reinigungsarbeiten:
  - Reinigen aller beweglichen Teile und Funktionszonen

Für jede durchgeführte Wartung ist ein Wartungsprotokoll zu erstellen. Das Wartungsprotokoll muss folgende Angaben enthalten:
- Bauteilbezeichnung, genaue Lage und Ort des gewarteten Bauteils,
  (z.B. T-R.B.-1.20.1-1; Umkleide L., Gebäude B, Untergeschoss)

Im Rahmen der Wartungsarbeiten ist ein Wartungsbuch zu führen, welches am Einsatzort aufzubewahren ist.
Im Wartungsbuch sind alle durchgeführten Arbeiten gemäß den erstellen Wartungsprotokollen, eingesetzte wesentliche Ersatzteile, Angaben über wesentliche Mängel, Schäden und Störungsursachen einzutragen.

Materialkosten werden gesondert vergütet, soweit diese Kosten nicht zur Beseitigung eines Gewährleistungsmangels entstanden sind.

Die etwaige Beauftragung behält sich der AG bis spätestens einen Monat nach Abnahme vor. Die Beauftragung erfolgt in Textform.

Wartung nach Abnahme, für die Dauer von 1 Jahr ab Abnahme, inklusive Anfahrten.

Abrechnung nach Wartung / Jahr.

Abrechnung hier: Wartungsarbeiten im 1. Jahr nach Abnahme
Menge: 1,000 St

**04.3 Türanlagen- Wartungsarbeiten im 2. Jahr nach Abnahme**
*** Bedarfsposition mit GB
*** wie Position 04.2
Jedoch im 2. Jahr nach der Abnahme.

Hat der AG die Leistung gemäß Position 04.2 für das 1. Jahr nach Abnahme abgerufen, gilt die Leistung nach dieser Position ebenfalls als abgerufen.
Menge: 1,000 St

**04.4 Türanlagen - Wartungsarbeiten im 3. und 4. Jahr nach Abnahme**
*** Bedarfsposition mit GB
*** wie Position 04.2
Jedoch im 3. bzw. 4. Jahr nach der Abnahme.

Hat der AG die Leistung gemäß Position 04.2 für das 1. Jahr nach Abnahme abgerufen, gilt die Leistung nach dieser Position ebenfalls als abgerufen.
Menge: 2,000 St

**04.5 Toranlagen - Wartungsarbeiten im 1. Jahr nach Abnahme**
*** Bedarfsposition mit GB
*** Bezugsbeschreibung
Wartungsarbeiten Toranlagen, für das 1. Jahr ab Abnahme, für alle im LV beschriebenen:
- Feuer- und Rauchschutzschiebetore
- Rollgittertor
- Neben- und Schlüpftüren in Toren

Wartung gemäß Herstellervorgaben, die Wartung umfasst jedoch mindestens:

1. Allgemeine Sichtkontrolle:
   - allgemeiner Zustand
   - Brandschutzplakette
   - Kontrolle Oberfläche
   - Kontrolle der Baufugen

- Funktionskontrolle:
  - Leichtgängigkeit
  - Überprüfung sämtlicher Verschraubungen an allen vorhanden Beschlag- und Zubehörteilen
  - Alle Schlossfunktionen einschließlich erforderlicher Kontrolmessungen
  - Alle Öffnungs- und Schließmittelfunktionen
  - Überprüfung Imulsgeber
  - Alle Funktionen der elektrischen Installation einschließlich erforderlichen Kontrolmessungen gemeinsam mit Elektrofachbetrieb
  - Funktionsprüfung "Fluchtweg"
  - Überprüfung sämtlicher sonstiger Bauteile

- Reinigungsarbeiten:
  - Reinigen aller beweglichen Teile und Funktionszonen, wie Laufschienen, Federn

Für jede durchgeführte Wartung ist ein Wartungsprotokoll zu erstellen. Das Wartungsprotokoll muss folgende Angaben enthalten:
- Bauteilbezeichnung, genaue Lage und Ort des gewarteten Bauteils,
  (z.B. T-R.B.-1.20.1-1; Umkleide L., Gebäude B, Untergeschoss)

Im Rahmen der Wartungsarbeiten ist ein Wartungsbuch zu führen, welches am Einsatzort aufzubewahren ist.
Im Wartungsbuch sind alle durchgeführten Arbeiten gemäß den erstellen Wartungsprotokollen, eingesetzte wesentliche Ersatzteile, Angaben über wesentliche Mängel, Schäden und Störungsursachen einzutragen.

Materialkosten werden gesondert vergütet, soweit diese Kosten nicht zur Beseitigung eines Gewährleistungsmangels entstanden sind.

Die etwaige Beauftragung behält sich der AG bis spätestens einen Monat nach Abnahme vor. Die Beauftragung erfolgt in Textform.

Wartung nach Abnahme, für die Dauer von 1 Jahr ab Abnahme, inklusive Anfahrten.

Abrechnung nach Wartung / Jahr.

Abrechnung hier: Wartungsarbeiten im 1. Jahr nach Abnahme
Menge: 1,000 St

**04.6 Toranlagen- Wartungsarbeiten im 2. Jahr nach Abnahme**
*** Bedarfsposition mit GB
*** wie Position 04.5
Jedoch im 2. Jahr nach der Abnahme.

Hat der AG die Leistung gemäß Position 04.5 für das 1. Jahr nach Abnahme abgerufen, gilt die Leistung nach dieser Position ebenfalls als abgerufen.
Menge: 1,000 St

**04.7 Toranlagen - Wartungsarbeiten im 3. und 4. Jahr nach Abnahme**
*** Bedarfsposition mit GB
*** wie Position 04.5
Jedoch im 3. bzw. 4. Jahr nach der Abnahme.

Hat der AG die Leistung gemäß Position 04.5 für das 1. Jahr nach Abnahme abgerufen, gilt die Leistung nach dieser Position ebenfalls als abgerufen.
Menge: 2,000 St

### Titel 05 Stundenlohnarbeiten

*Hinweis: Hinweis*
Alle unter diesem Titel aufgeführten Leistungen beziehen sich auf alle Bauabschnitte.

Stundenlohnarbeiten sind vorab bei der OÜ anzukündigen bzw. mit vorheriger Zustimmung der OÜ und innerhalb von 6 Werktagen nach Vollendung vorzulegen. Nachträglich vorgelegte Stundenlohnzettel werden nicht anerkannt.

Es werden nur auf der Baustelle geleistete Stunden anerkannt.

Die vom Auftragnehmer oder seinem Bevollmächtigten unterzeichneten Stundenlohnzettel müssen für jeden Kalendertag getrennt ausgestellt werden.

Die im Leistungsverzeichnis vorgesehenen Stundenlohnarbeiten sind im Wesentlichen für die nicht genau zu erfassenden und wegen verschiedener Erschwernisse nicht kalkulierbaren Arbeiten, sowie für verschiedene Provisorien und Anpassarbeiten vorgesehen.

Alle auf Nachweis auszuführenden Arbeiten bis zur Gesamt- Fertigstellung werden nach diesen Preisen abgerechnet.

Die im Leistungsverzeichnis vorgesehenen Massen sind geschätzt. Auf einen Verbrauch hat der Unternehmer keinen Anspruch.

**05.1 Stundensatz Meister/in, Polier/in und Gleichgestellte**
Arbeiten, welche nicht in den Positionen erfasst sind und gegen Nachweis zur Ausführung kommen:
Meister/in, Polier/in und Gleichgestellte
Menge: 10,000 h

**05.2 Stundensatz Vorarbeiter/in, Facharbeiter/in, Gleichgestellte**
Arbeiten, welche nicht in den Positionen erfasst sind und gegen Nachweis zur Ausführung kommen:
Vorarbeiter/in, Facharbeiter/in, Gleichgestellte
Menge: 20,000 h

**05.3 Stundensatz Werker/in, Helfer/in und Gleichgestellte**
Arbeiten, welche nicht in den Positionen erfasst sind und gegen Nachweis zur Ausführung kommen:
Werker/in, Helfer/in und Gleichgestellte
Menge: 20,000 h
